# Abbrucharbeiten
Angebotsaufforderung (GAEB 90, DA83)
Währung: EUR
Auftraggeber: Stadt Eisenhüttenstadt

## Abbrucharbeiten
Datum: 05.03.26

### Bereich 1 Allgemeine Arbeiten Haupt- und Nebengebäude

#### Abschnitt 1.1 Allgemeine Standardbeschreibung

*Hinweis*
Der gesamten Abwicklung liegt die VOB, Teil C, in der
zum Zeitpunkt des Vertragsabschlusses vom Deutschen
Vergabe- und Vertragsausschuss beschlossenen und
veröffentlichten Fassung, zugrunde.

Es gelten folgende Normen, Vorschriften und
Merkblätter:
- DIN 18202 Toleranzen im Hochbau
- DIN 4102-1 Brandverhalten von Baustoffen und
Bauteilen
- LBO die jeweils gültigen Landesbauordnungen
- TRGS 519 Bearbeitung asbesthaltiger Bauteile und
  Untergründe
- UVV Unfallverhütungsvorschriften
- AEB die jeweils gültigen
Abfallentsorgungsbestimmungen.

1.  Baudurchführung

1.1  Der Auftragnehmer ist zur fachlichen und
  terminlichen Koordination seiner Leistung und der
  seiner Nachauftragnehmer mit den anderen am
Bau
  beteiligten Gewerken verpflichtet.
  Dazu ist vor Baubeginn ein verantwortlicher
  Bauleiter für das Gesamtlos zu benennen.

1.2  Der Auftragnehmer hat vor Beginn der
Arbeiten
  die Baugenehmigung und die
  geprüfte Statik vom Auftraggeber
anzufordern,
  diese Unterlagen auf der Baustelle
  aufzubewahren und nach Abschluss der
Leistung
  komplett zurückzugeben.
  Eintragungen des Bauordnungsamtes sind zu
  beachten.

1.3  Der Rohbauunternehmer erstellt einen
  verbindlichen Meterbolzen.
  Von diesem Bolzen haben alle Auftragnehmer ihre
  Höhen eigenverantwortlich zu übertragen.

1.4  Der Auftraggeber beabsichtigt regelmäßige
  Baubesprechungen durchzuführen (wöchentlich, bzw.
  14- tägig). Der verantwortliche Bauleiter des
  Auftragnehmers ist zur Teilnahme verpflichtet.

1.5  Die Nachbargrundstücke, Nachbargebäude und
  öffentlichen Verkehrsflächen müssen geschützt und
  vom Auftragnehmer wieder in den
  ursprünglichen Zustand versetzt werden. Dies
  gilt auch für Ver- und Entsorgungsleitungen.

1.6  Jeder Auftragnehmer ist verpflichtet, die
von
  ihm genutzten Räume und Örtlichkeiten sauber zu
  halten. Bei Ausführung der Arbeiten anfallender
  Bauschutt, Verpackungsmaterial etc. ist unverzüglich
  zu entsorgen.

1.7  Eine Lagerung von Bauschutt und Abfall im
  Bereich der Baustelle ist nicht gestattet. Die
entsprechenden Kosten im Zusammenhang mit der
Schuttbeseitigung sind in die Einheitspreise
einzukalkulieren.

1.8  Eine allgemeine Grobreinigung seines
  Arbeitsbereiches ist mindestens
  einmal je Woche durchzuführen.

1.9  Kommt der Auftragnehmer den unter Pkt. 1.6
bis
  1.8 genannten Verpflichtungen nicht
  nach, so ist der Auftraggeber berechtigt - ohne
  weitere Aufforderung - die Säuberung und Abfuhr auf
  Kosten des Auftragnehmers durchführen zu lassen.

1.10  Die Anlieferung aller zum Einsatz kommenden
  Werkstoffe und Materialien muss in der
  Originalverpackung erfolgen. Es sind die Richtlinien
  des Werkstoffherstellers zu berücksichtigen. Bei
  Systemaufbauten dürfen nur Stoffe
  eines Herstellers verwendet werden.

1.11  Sind sichtbare Mängel am Untergrund oder an
den
  Vorleistungen zu erkennen oder Schäden an der
  fertigen Leistung zu befürchten, ist der AN gemäß
  VOB, Teil B, DIN 1961, §4 verpflichtet,
  schriftlich darauf hinzuweisen.

2.  Einzelne Vertrags- und
Ausführungsbedingungen

2.1  Umweltverträglichkeit

2.1.1  Die Beseitigung von Stoffen, die in das
Eigentum
  des Auftragnehmers übergehen, sind eine
Nebenleistung im Sinne der ATV. Die Stoffe sind
umweltverträglich im Rahmen der geltenden
Bestimmungen zu entsorgen. Entsprechende
Entsorgungsnachweise sind der Bauleitung  unmittelbar
nach Entsorgung vorzulegen.

2.1.2  Der Auftragnehmer stellt sicher, dass in den
zur  Verwendung kommenden Materialien keine
gesundheits- und/ oder umweltschädigenden Stoffe
enthalten sind. Dies gilt auch für Materialien, die von
  Dritten bezogen bzw. von Subunternehmern
eingesetzt werden.

2.2  Bautagebuch

2.2.1  Der Auftragnehmer hat regelmäßig Bautagebuch
zu  führen und die wöchentlich der Bauleitung des
  Auftraggebers zu übergeben.
  Es müssen alle Angaben enthalten sein, die
zur
  Ausführung und/oder Abrechnung von Bedeutung
  sein können.
  Zu den allgemeinen Mindestangaben gehören
AK-
  Einsatz, Wetterangaben sowie taggenaue detaillierte
  Tätigkeitsbeschreibung mit Angabe des
Ausführungsortes.

2.3  Baustelleneinrichtung

2.3.1  Vor dem Einrichten der Baustelle hat der
Auftragnehmer der Bauleitung unter Verwendung des
vorhandenen Lageplanes eine Skizze über die
beabsichtigte Baustelleneinrichtung und Lagerung von
Materialien einzureichen.
  Dabei ist entsprechend den örtlichen Gegebenheiten
 zu beachten, dass nur hofseitig Lagerflächen bzw.
Flächen zur Baustelleneinrichtung zur Verfügung
gestellt werden können.
  Straßenseitig darf keine
Baustelleneinrichtung
  (Containerstellung, Materiallagerung o.ä. erfolgen).
  Diese zusätzlichen Aufwendungen sind in die
Einheitspreise mit einzukalkulieren und werden nicht
extra vergütet.

  Vorhandene Feuerwehrzufahrten, Rettungswege
und
  Müllentsorgungsplätze sind ständig freizuhalten.
  Nach Genehmigung durch die Bauleitung wird
  dieser Einrichtungsplan Vertragsbestandteil.

2.3.2  Auch die Einrichtung von Räumen und
Lagerplätzen  im Gebäude darf erst nach
ausdrücklicher  Genehmigung durch die Bauleitung
erfolgen.
  Auf Anordnung durch die Bauleitung sind
diese
  unverzüglich zu räumen.

2.3.3  Die Baustelleneinrichtung wird nicht
gesondert  vergütet, sofern nicht in den Titeln bzw.
Positionen des
  Leistungsverzeichnisses beschrieben.

2.3.4  Baustrom, Bauwasser und Bauwärme werden vom
  Auftraggeber an einer zentralen Stelle
  kostenpflichtig zur Verfügung gestellt.
  Personalbüros, Mannschaftsunterkünfte etc.
  dürfen nicht elektrisch mit Baustrom beheizt werden.

3.  Kalkulationshinweise

3.1  Die durch die Bestellung festgelegten
Lieferungen/  Leistungen werden mit den vereinbarten
Preisen  abgegolten. Mit den vereinbarten Preisen
sind  insbesondere abgegolten:
        - Lohnkosten und Lohnnebenkosten aller Art
  einschl. Auslösung, Wegegelder,
Reisekosten,
  Kosten für Unterbringung auswärtiger
  Arbeitskräfte.
        - Sämtliche Gemeinkosten und Zuschläge
  des Auftragnehmers.
        - Kosten aus Erschwernissen und
  Behinderungen, insbesondere
  verursacht durch Witterungseinflüssen einschl.
Frost
  und Schnee.
        - Kosten für Mehraufwendungen bei
  zeitlich getrennten Arbeitsgängen bzw.
  bei Unterbrechungen (soweit diese in
  Abhängigkeit mit tangierenden Ge-
  werken nicht im Zuge der Hauptleistungen
  ausgeführt werden können).
        - Die vereinbarten Preise sind Festpreise
  für die gesamte Ausführungszeit.

3.2.  Der Auftragnehmer hat sich bei den
öffentlichen
  Versorgungsunternehmen verantwortlich über die
Kabel- bzw. Leitungsführung im Bereich des
Baugrundstückes und der öffentlichen  Verkehrsflächen
zu informieren, sofern die vom  Auftraggeber
enthaltenen Unterlagen nicht  ausreichend sind.
Erforderliche  Sicherungsmaßnahmen sind mit
einzukalkulieren.

3.3  Sämtliche Genehmigungen, Berechnungen,
  Verhandlungen mit den
  zuständigen Behörden, die im Rahmen der
  ausgeschriebenen Leistung
  notwendig sind und die damit verbundenen
Kosten
  sind in die Einheitspreise einzukalkulieren.

3.4  Kosten und Genehmigung für die Benutzung,
  Beschilderung, Beleuchtung
  etc. von öffentlichen Verkehrsflächen müssen
  vom Auftragnehmer ebenfalls übernommen und in die Einheitspreise
  einkalkuliert werden.

3.5  Alle zur Durchführung der Leistung
notwendiger
  Konstruktionen und Gerüste im Innenbereich, die
notwendig werden, auch Gerüste über 2,00 m Höhe,
sind vom Auftragnehmer zu stellen und
einzukalkulieren.
  Gerüste im Außenbereich (Fassadengerüst)
wird vom  Auftraggeber zur Verfügung gestellt.

3.6  Sofern nicht ausdrücklich in der
  Leistungsbeschreibung anders beschrieben, sind
  alle Preise für die komplette Ausführung der
Arbeiten,
  einschl. Lieferung aller Stoffe, Lagerung
  inklusive deren Wetterschutz, zu kalkulieren und
einzutragen. Dazu gehören auch das Abkleben von
  empfindlichen Bauteilen und Gegenständen,
Maßnahmen zum Schutz vor Witterungseinflüssen
  der Gewerke und das Anbringen von Mustern in
beurteilungsfähiger Größe.

3.7  Für die angebotenen Leistungen übernimmt der
  Auftragnehmer die Verpflichtung der
  Vollständigkeit, d.h., Leistungen und
  Nebenleistungen, die sich aus den Positionen
zwangsläufig ergeben, sind einzukalkulieren, auch
wenn sie im LV nicht ausdrücklich erwähnt sind.
  Der Auftragnehmer hat eine komplette
Leistung  anzubieten und auszuführen.

4.  Allgemeines

4.1  Der Auftragnehmer erhält die vom
Auftraggeber
  freigegebenen Ausführungsunterlagen in 2-
  facher Ausfertigung.

4.2  Werden andere Materialien als die im
  Leistungsverzeichnis ausgeschriebenen verwendet, so
  ist deren Gleichwertigkeit durch
  Prüfzeugnisse/Produktdatenblätter zu
belegen.

*Hinweis*
Allgemeine Baubeschreibung

Das betreffende Gebäude befindet sich an der Gubener
Straße im Ortsteil Fürstenberg der Stadt
Eisenhüttenstadt.

Das betrachtete Objekt dient als Halbtagsgrundschule
mit Schul- und Hortfunktion. Das Objekt besteht aus
zwei Gebäudeteilen, dem Hauptgebäude und einem Anbau.

Das Hauptgebäude hat einen Haupteingang auf der Seite
der Gubener Straße sowie zwei Ausgänge aus den
Treppenräumen zur Hofseite ( Spielplatz ).

Das Hauptgebäude ist im Bereich der Naßräume
unterkellert und hat neben dem Kellergeschoss ein
Erdgeschoss und ein Obergeschoss plus einem nicht
ausgebautem Dachgeschoss ( Satteldach ).
In diesem Gebäudeteil befinden sich Klassen-, Hort- und
Sanitärräume, die Schulleitung, Lehrerzimmer und eine
Aula mit angeschlossener Küche im Obergeschoss.

Das Nebengebäude ist eingeschossig ohne Unterkellerung
mit einem nicht ausgebauten Dachgeschoss, ebenfalls als
Satteldach.
In diesem Gebäudeteil befinden sich Horträume,
Kinderküche, Hausmeisterraum, HA-Raum sowie
Sanitärräume.

Gebäudebestand:
Die Gebäude wurde um 1920 als Amtsgerichtsgebäude
errichtet und wird seit den 60-iger Jahren als
Schulgebäude genutzt. Die Wände wurden in massiver
Bauweise ( Mauerwerk ) errichtet,
Die Kellerdecke der Teilunterkellerung des
Hauptgebäudes ist eine gewölbte Decke aus Mauerziegeln,
auf der eine Estrichschicht hergestellt wurde, auf
welcher als Nutzschicht Fliesen verlegt wurden.
Die Geschossdecken sind Holzbalkendecken mit Schilfputz
an der Unterseite, Staken und Sandfüllung mit Dielen
als Fußbodennutzschicht, auf denen Bodenbeläge verlegt
sind.
Als Dach ist auf dem Haupt- und Nebengebäude ein
Pfettendach mit Ziegeleindeckung ausgeführt worden.
Die Treppen sind Holztreppen mit teilweisem
unterseitigen Schilfputz.
Die Gründung erfolgte auf Streifenfundamenten.

Die maximalen Abmessungen des betrachteten
Objektabschnittes betragen :
  Hauptgebäude:  Länge: ca. 36,00 m
  Breite: ca. 13,85 m
Max. Höhe Traufe: ca. 9,40 m

  Nebengebäude:  Länge: ca. 29,50 m
  Breite: ca. 8,05 m
Max. Höhe Traufe: ca. 3,15 m

Umbaumaßnahme:
Die geplante Baumaßnahme umfasst die komplette
Sanierung und Modernisierung des Gebäudes, wobei die
Raumaufteilung im Gebäuden nicht verändert wird.

Die vorhandene Außenhülle wird umfänglich saniert und
erhält einen 6 cm dicken Wärmedämmputz und anschließend
einem Filzputz mit Egalisierungsanstrich.

Die vorhandenen Holzfenster und Holztüren werden
komplett erneuert, einschl. der Fensterbänke.

Die vorhandenen hofseitigen Treppenhäuser  werden
mittels Anbauten erweitert, um den Anforderungen für
Schulgebäude gerecht zu werden. Die alten Holztreppen
werden entfent und durch neue Stahlbetontreppenanlagen
ersetzt.

Der Dachstuhl wird zimmermannsmäßig instandgesetzt,
alle Schornsteine im Dachgeschoss werden zurückgebaut
und die Dachhaut mit allen Verblechungen werden
erneuert.

Im Innenbereich des Gebäudes sind folgende Baumaßnahmen
erforderlich:
- Kompletterneuerung der Toilettenanlagen
- Rückbau und Erneuerung aller Fußböden
- Instandsetzung der vorhandenen Holzbalkendecken /
Schädlingsbekämpfung
- Brandschutztechnische Ertüchtigung aller
Holzbalkendecken
- Brandschutztechnische Ertüchtigung des Gebäudes
- Erneuerung aller Innentüren
- Einbau eines Heizestrichs
- Erneuerung des Bodenbelags
- Erneuerung des Fliesenbelags in den WC-Anlage und
Flurbereichen
- Einbau von Schallschutzdecken in allen Gruppen- und
Horträumen
- Durchführung von Malerarbeiten an Decken und Wänden
- Der Dachboden erhält eine Fußbodendämmung begehbar.
Die Anlagen für Heizung, Sanitär, Lüftung und Elektro
werden komplett erneuert.

*Hinweis*
Der Bieter hat sich vor Abgabe eines Angebotes sich ein
Bild von der Baustelle zu machen.

Es bestehen grundsätzlich beengte Bauverhältnisse.
Demzufolge hat der Baubetrieb seinen Baugeräteeinsatz
und seine Bautechnologie zu wählen und Besonderheiten
einzukalkulieren.

*Hinweis*
Die Entsorgung von Holzbauteilen erfolgt nach AVV
170204*.

*Hinweis*
Die Entsorgung von Ziegelschutt der Innenwände erfolgt
nach
AVV-Nr.: 17 01 02, 17 01 03 bzw. 17 01 07.
In den Einheitspreisen sind alle Entsorgungskosten
einzurechnen.

*Hinweis*
Die Entsorgung von Betonschutt erfolgt nach
AVV-Nr.: 17 01 01.
Nichtschadstoffbelasteter Abfall einer
Verwertungsanlage (Recycling usw.) nach Wahl AN
zuführen.
Materialwerte nach EBV = bis RC-2
In den Einheitspreisen sind alle Entsorgungskosten
einzurechnen.

*Hinweis*
Beim Auffinden von schadstoffbelasteten Material wird
die Entsorgung gesondert vergütet. Ein entsprechender
Nachweis ist durch den AN zu erbringen und ggf. die
Andiehnung durchzuführen.

#### Abschnitt 1.2 Baustelleneinrichtung

**1.2.10 Baustelle einrichten Saemtl.LV-Abschn.**
StL-Nr. 10310111001
Geraete, Werkzeuge und sonstige Betriebsmittel, die zur
vertragsgemaessen Durchfuehrung der Bauleistungen erforderlich sind, auf die Baustelle bringen, bereitstellen und - soweit der Geraeteeinsatz nicht gesondert berechnet wird - betriebsfertig aufstellen einschl. der
dafuer notwendigen Arbeiten. Die erforderlichen festen
Anlagen herstellen. Baubueros, Unterkuenfte, Werkstaetten, Lagerschuppen und dgl., soweit erforderlich, antransportieren, aufbauen und einrichten. Strom-, Wasser-, Fernsprechanschluss sowie Entsorgungseinrichtungen und dgl. fuer die Baustelle, soweit erforderlich,
herstellen. Bei Bedarf Zufahrtswege zur Baustelle sowie
Lagerplaetze, sonstige Platzbefestigungen und Wege im
Baustellenbereich anlegen. Oberbodenarbeiten einschl.
Beseitigen von Aufwuchs fuer die Baustelleneinrichtung,
soweit erforderlich, ausfuehren. Flaechen beschaffen,
sofern die vom AG zur Verfuegung gestellten nicht ausreichen. Kosten fuer Vorhalten, Unterhalten und Betreiben der Geraete, Anlagen und Einrichtungen einschl.
Mieten, Pacht, Gebuehren und dgl. werden nicht mit dieser Pauschale, sondern mit den Einheitspreisen der betreffenden Teilleistungen verguetet. Soweit nicht fuer
bestimmte Leistungen (z.B. Bedarfsleistungen) fuer das
Einrichten der Baustelle gesonderte Positionen im Leistungsverzeichnis enthalten sind, gilt die Pauschale
fuer alle Leistungen
saemtlicher Abschnitte des Leistungsverzeichnisses.
Menge: 1,000 psch

**1.2.20 Baustelle raeumen Saemtl.LV-Abschn.**
StL-Nr. 10310111501
Baustelle von allen Geraeten, Anlagen, Einrichtungen
und dgl. raeumen. Benutzte Flaechen und Wege entsprechend dem urspruenglichen Zustand unter Wahrung der
landschaftspflegerischen Belange ordnungsgemaess herrichten. Verunreinigungen beseitigen. Soweit nicht fuer
bestimmte Leistungen (z.B. Bedarfsleistungen) fuer das
Raeumen der Baustelle gesonderte Positionen im Leistungsverzeichnis enthalten sind, gilt die Pauschale
fuer alle Leistungen
saemtlicher Abschnitte des Leistungsverzeichnisses.
Menge: 1,000 psch

**1.2.30 Deckenöffnung abdecken**
Deckenöffnung mit Kanthölzern und Bohlen abdecken,
einschl. der erforderlichen Abstützung; unverschiebbar,
begehbar;
incl. vorhalten, unterhalten und beseitigen.
Abdeckungen in verschiedenen Größen
Belastung: 5 kN/m²
Vorhaltedauer: 5 Monate
Einbauort: alte Steigestränge, Schornsteine usw.
Menge: 25,000 m²

**1.2.40 Seitenschutz an freiliegendenTreppenläufen /-podeste**
Seitenschutz, in Abmessung und Ausführung nach DIN 4420
"Arbeits- und Schutzgerüste" bzw. UVV "Bauarbeiten",
an freiliegenden Treppenläufen und -absätzen zur
Sicherung gegen Absturz von Personen auf Anordnung der
Bauleitung herstellen, vorhalten und wieder entfernen.
Der Seitenschutz ist an den Bauteilen so anzubringen,
dass die tätigen Gewerke bei der Ausführung ihrer
Leistungen nicht behindert werden.
Vorhaltedauer: 5 Monate
Einbauort: Treppenläufe und -podeste, Offene
Deckenbereiche
Menge: 40,000 m

**1.2.50 Schuttcontainer, Baumischabfälle**
Schuttcontainer für Baumischabfall (z.B. Steine,
Ziegel, Fliesen, Beton, Putz, Kunststoffe,
Metallschienen, Trockenbau usw. nicht
schadstoffbelastet) für die am Bau beteiligten
Unternehmen bereitstellen, einschl. Transport auf die
Deponien und Deponiegebühr.
Container abschließbar.
Containerinhalt: 7 m3
Ausführung nach gesonderter Aufforderung durch den AG.
Menge: 1,000 St

#### Abschnitt 1.3 Bauschuttentsorgung

*Hinweis*
In die Einheitspreise zur Entsorgung aller Abfälle in
den folgenden Positionen ist der An- und Abtransport
sowie die Gestellung aller erforderlichen Container zum
Laden und Transportieren der Abfälle einzukalkulieren.
Dies betrifft auch die Container für die
Bauabbruchabfälle, die der AN nicht selbst ausbaut,
jedoch die Abfallentsorgung zu leisten hat. Es sind
Kfz, Transportmittel und Container zu stellen, die
einen gesetzeskonformen und gefahrlosen Transport
gewährleisten.
Für alle Abfälle gilt:
Auftraggeber = Abfallerzeuger
Der AN handelt als Beauftragter/Bevollmächtigter.
Sämtliche erforderliche Nachweisverfahren und
Gestellungen von Formularen sind Leistungsbestandteil.
Der AN hat die Überlassungs- und Andienungspflichten zu
beachten. Das Abfallwirtschaftskonzept ist
Vertragsbestandteil. Der AN hat sämtliche Gebühren und
Entgelte in seine Einheitspreise einzukalkulieren. Es
erfolgt grundsätzlich eine Abrechnung nach Tonnen auf
der Grundlage der vorgelegten Wiegescheine.

**1.3.10 Deklarationsanalyse nach EBV durchführen**
Deklarationsanalyse für Ersatzbaustoff nach EBV
durchführen. Analyseinstitut mit erforderlicher
Zulassung. Deklarationsanalyse erstellen lassen.
Ergebnis der Analyse und die Einstufung mineralischen
Ersatzbaustoffe (MEB) an den AG liefern. Einschl. der
Probeendnahme der Mischprobe.
Probe aus ' Mauerwerk, Estrich, Beton usw. nur für die
eigenen Leistungen '
Menge: 7,000 Stk

**1.3.20 Baustoffuntersuchung / Andiehnung (SBB)**
Beim Auffinden von schadstoffbelasteten Material wird
die Entsorgung gesondert vergütet. Ein entsprechender
Nachweis (Beprobung durchführen) ist durch den AN zu
erbringen und die Andiehnung der SBB zur Entsorung
besondersüberwachungsbedürftiger Abfälle erwirken.
Die Leistung beinhaltet des weiteren die
Zusammenstellung der Entsorgung, der Begleitscheine und
Übergabe einer Entsorgungsdokumentation.
Die Gebühren der SBB GmbH sind in den
Entsorgungspositionen zu berücksichtigen.
Menge: 1,000 psch

**1.3.30 Entsorgung von Gemische, gefährliche Stoffe, AVV 170106***
Entsorgung von Gemische aus oder getrennte Fraktionen
von Beton, Ziegeln, Fliesen und Keramik, die
gefährliche Stoffe enthalten.
AVV 17 01 06*,  aufnehmen, transportieren und
entsprechend der geltenden gesetzlichen Regelungen
entsorgen.
In den Einheitspreis sind alle Kosten für das Führen
von Begleitscheinen, für das Verwiegen, Kipp- und
SBB-Gebühren einzurechnen.
Entsorgung: Schornsteine
Menge: 60,000 t

**1.3.40 Entsorgung von Gemische, gefährliche Stoffe, AVV 170106***
Entsorgung von Gemische aus oder getrennte Fraktionen
von Beton, Ziegeln, Fliesen und Keramik, die
gefährliche Stoffe enthalten.
AVV 17 01 06*,  aufnehmen, transportieren und
entsprechend der geltenden gesetzlichen Regelungen
entsorgen.
In den Einheitspreis sind alle Kosten für das Führen
von Begleitscheinen, für das Verwiegen, Kipp- und
SBB-Gebühren einzurechnen.
Entsorgung: Estrich
Menge: 45,000 t

**1.3.50 Entsorgung von kohleteerhaltige Bitumengemische, AVV 170301***
Entsorgung von kohleteerhaltige Bitumengemische.
AVV 17 03 01*,  aufnehmen, transportieren und
entsprechend der geltenden gesetzlichen Regelungen
entsorgen.
In den Einheitspreis sind alle Kosten für das Führen
von Begleitscheinen, für das Verwiegen, Kipp- und
SBB-Gebühren einzurechnen.
Menge: 3,000 t

**1.3.60 Entsorgung von Kohlenteer und teerhaltige Produkte, AVV 170303***
Entsorgung von Kohlenteer und teerhaltige Produkte.
AVV 17 03 03*,  aufnehmen, transportieren und
entsprechend der geltenden gesetzlichen Regelungen
entsorgen.
In den Einheitspreis sind alle Kosten für das Führen
von Begleitscheinen, für das Verwiegen, Kipp- und
SBB-Gebühren einzurechnen.
Menge: 2,000 t

### Bereich 2 Abbrucharbeiten Hauptgebäude "1. TBA"

#### Abschnitt 2.1 Abbrucharbeiten im Außenbereich

**2.1.10 Handlauf, Stahl, ausbauen**
Handlauf aus Stahl, einschl. Tragkonstruktion und
Wandanker ausbauen, ladegerecht zerkleinern und
entsorgen.
Menge: 6,000 m

**2.1.20 Sträucher abschneiden und entsorgen**
Sträucher (Sträucher, kleine Bäume, Rabatten) am
Gebäude im Zuge der Baustellenvorbereitung abschneiden,
Wurzeln entfernen und auf Deponie entsorgen.
Aststärke  : 10 bis 30 mm
Höhe: bis 2,00 m
Ausbauort: Straßenseite
Menge: 72,000 m2

**2.1.30 Abfallbehälter abbrechen**
Abfallbehälter aus Beton frei stehend demontieren und
für die Widerverwendung im Baubereich seitlich lagern.
Material: Waschbeton
Menge: 1,000 Stk

**2.1.40 Fahrradständer abbrechen**
Fahrradständer mit 5 Stellplätzen aus Metall
demontieren und für die Widerverwendung im Baubereich
seitlich lagern.
Material: Metall
Menge: 3,000 Stk

#### Abschnitt 2.2 Abbrucharbeiten im Innenbereich

*Hinweis*
Türen/ Einbauschränke/Abrissholz

**2.2.10 Innentür mit Türzarge; d bis 240mm;1,10/2,10m; ausbauen**
Innentür aus Holz / Glas mit Türzarge ausbauen, in
verschiedenen Größen, incl. Entsorgung.
Klassenzimmertüren, Zimmertüren usw.
Wanddicke: 100 bis 240 mm
Größe bis 1100/2200 mm
Geschoss: KG-DG
Menge: 26,000 St.

**2.2.20 Innentür mit Türzarge; d bis 240mm;1,10/2,70m; ausbauen**
Innentür aus Holz / Glas mit Türzarge ausbauen, in
verschiedenen Größen, incl. Entsorgung.
Klassenzimmertüren, Zimmertüren usw.
Wanddicke: 100 bis 240 mm
Größe bis 1100/2700 mm
Geschoss: EG
Menge: 2,000 St.

**2.2.30 Innentüren Metall abbrechen**
Innentür aus Metall mit Türzarge ausbauen, incl.
Entsorgung.
Wanddicke  : bis 280 mm
Größe  : bis 1100/2100 mm
Ort  : EG und DG
Menge: 4,000 St.

**2.2.40 Innentüranlage aus Holz; 3,15/3,50m; ausbauen**
Innentüranlage aus Holz und Glas ausbauen, incl.
Entsorgung.
Größe bis 2700/3500 mm
Geschoss: EG Flur
Menge: 1,000 St.

**2.2.50 Innentüranlage aus Metall; 1,80/3,50m; ausbauen**
Innentüranlage aus Metall und Glas ausbauen, incl.
Entsorgung.
Größe bis 1800/3500 mm
Geschoss: EG Flur
Menge: 2,000 St.

**2.2.60 Innentüranlage aus Metall; 1,60/2,80m; ausbauen**
Innentüranlage aus Metall und Glas mit Zarge ausbauen,
incl. Entsorgung.
Größe bis 1600/2800 mm
Geschoss: OG Aula
Menge: 2,000 St.

**2.2.70 Wandschalung aus Holz ausbauen**
Wandschalung aus Holz mit senkrechten Brettern,
einschl. Unterkonstruktion und Wandhalter ausbauen,
incl. Entsorgung.
Ausbauort: in allen Geschossen
Menge: 60,000 m2

**2.2.80 Schiebefenster aus Holz ausbauen**
Schiebefenster aus Holz komplett verglast, einschl.
Rahmenkonstruktion und Zarge ausbauen, incl.
Entsorgung.
Ausbauort: Ausgabeküche
Menge: 2,000 Stk

**2.2.90 Schrammbord aus Holz ausbauen**
Schrammbord aus Holzbrettern, einschl. Wandhalter
ausbauen, incl. Entsorgung.
Schrammbordhöhe: bis 15 cm
Ausbauort: in allen Geschossen
Menge: 30,000 m

*Hinweis*

**2.2.100 Montagewand, 2-lagig beplankt, abbrechen**
Montagewand, beidseitig 2-lagig mit Gipskartonplatten
beplankt, mit Dämmung, tapeziert oder mit Fliesen
beklebt abbrechen und entsorgen. Wanddicke: bis 15 cm
Menge: 60,000 m2

**2.2.110 Vorwandkonstruktion, 2-lagig beplankt, abbrechen**
Vorwandkonstruktion, 2-lagig mit Gipskartonplatten
beplankt, mit Dämmung mit Fliesen beklebt abbrechen und
entsorgen.
Menge: 80,000 m2

**2.2.120 Vorwandkonstruktion, 1-lagig beplankt, abbrechen**
Vorwandkonstruktion, 1-lagig mit Gipskartonplatten
beplankt, mit Dämmung abbrechen und entsorgen.
Menge: 24,000 m2

**2.2.130 Trockenbaukonstruktion Decke abbrechen**
Decke aus Gipskarton, freitragend, beidseitig beplankt,
in Kleinflächen abbrechen, incl. aller
Befestigungsteile und Unterkonstruktion, Dämmung,
komplett ausbauen,
incl. Entsorgung. Deckendicke: bis 20 cm
Geschoss: Treppenhaus DG
Menge: 25,000 m²

**2.2.140 Trockendecke abbrechen**
Decke aus Gipskarton, abgehangen, in Kleinflächen
abbrechen, incl. aller Befestigungsteile und
Unterkonstruktion komplett ausbauen, incl. Entsorgung.
Abhanghöhe: bis 30 cm
Geschoss: EG - OG
Menge: 80,000 m²

**2.2.150 Deckenbekleidung Rasterdecke**
Unterdecke aus Gipskarton-, Gipsfaser- oder
Mineralfaserplatten auf Metallprofilen, incl.
Einbauleuchten, Lüftungsgitter etc., abbrechen und
entsorgen.
Rückbau Rasterunterdecken
Raumhöhe: ca. 3,50m
Geschosse: EG - OG
Menge: 110,000 m²

**2.2.160 GK-Verkofferungen, abbrechen**
Gipskartonplatten-Verkofferungen von Wänden und
Installationen  und dgl., incl. Unterkonstruktion aus
Holz- oder Metallprofilen tapeziert oder mit Fliesen
beklebt,
abbrechen und entsorgen.
Höhe: ca. 3,50 m
Abwicklung: l/b = bis 50/50
Ausführung in allen Geschossen.
Menge: 30,000 m²

**2.2.170 Wandtrockenputz entfernen**
Wandtrockenputz aus Gipskarton und dgl., incl.
Unterkonstruktion aus Holz- oder Metallprofilen
tapeziert oder mit Fliesen beklebt abbrechen und
entsorgen.
Menge: 50,000 m2

**2.2.180 Wandtrockenputz / Schrammbord entfernen**
Wandtrockenputz / Schrammbord aus Gipskarton,
Faserplatten und dgl., incl. Unterkonstruktion und
Beschichtung abbrechen und entsorgen.
Ausbauort: Schrammbord im Flur
Menge: 155,000 m2

*Hinweis*

**2.2.190 Deckenputz, einschl. Putzträger entfernen**
Deckenputz an Holzbalkendecke aus Schilfputz,
tapeziert, restlos entfernen, incl. Entsorgung.
Dicke Putz: ca. 30 mm
Menge: 780,000 m2

**2.2.200 Deckenbekleidung Holzplatten entfernen**
Deckenbekleidung aus Holzplatten, einschl.
Unterkonstruktion restlos entfernen, incl. Entsorgung.
Abhanghöhe: bis 50 cm
Menge: 60,000 m2

*Hinweis*

**2.2.210 Fußbodenbekleidung abbrechen und entsorgen**
Bodenbeläge, wie PVC, Linoleum, Teppichböden,
ein- und mehrlagig, inkl. Sockelleiste in allen
Geschossen entfernen, incl. Entsorgung.
Anzahl Lagen: 2
Ausbauort: EG - DG
Menge: 990,000 m²

**2.2.220 Fußbodenbretter/-dielung entfernen**
Fußbodenbretter / -dielung mit Sockelleisten entfernen,
incl. Entsorgung.
Ausbauort: Dachboden
Menge: 350,000 m2

*Hinweis*

**2.2.230 Wandfliesen mit Dünnbett entfernen**
Wandfliesen, Fliesenspiegel einschl. Dünnbett,
entfernen,
Untergrund reinigen; incl. Entsorgung.
Einbauort: Küchen, WC's
Menge: 100,000 m2

**2.2.240 Wandbekleidung Styroporplatten**
Wandbekleidung Styroporplatten restlos entfernen und
entsorgen.
Raumhöhe: ca. 3,50m
Geschosse: alle Geschosse
Menge: 25,000 m²

**2.2.250 Tapete, Wand, beschichtet, mehrlag.,entfernen**
Tapete, beschichtet, mehrlagig, entfernen, incl.
Entsorgung.
Bauteil: Wände
Menge: 1780,000 m2

**2.2.260 Tapete, Decke, beschichtet, mehrlag.,entfernen**
Tapete, beschichtet,mehrlagig, entfernen, incl.
Entsorgung.
Bauteil: Decken
Menge: 760,000 m2

**2.2.270 Innenwandputz abschlagen**
Innenwandputz komplett in allen Geschoss abschlagen.
Anfallende Bauschutt von der Baustelle entfernen und
fachgerecht entsorgen.
Putzdicke: bis 25 mm
Menge: 2500,000 m2

**2.2.280 Fensterleibungen innen abschlagen**
Fensterleibungen in allen Geschoss abschlagen.
Anfallende Bauschutt von der Baustelle entfernen und
fachgerecht
entsorgen.
Putzdicke: bis 25 mm
Leibungstiefe: 35 bis 45 cm
Menge: 370,000 m

*Hinweis*

**2.2.290 Estrich/ Fußboden abbrechen**
Schwimmenden Estrichbelag (ZE; AE), incl. Bodenfliesen,
Trenn- und Dämmlagen abbrechen, incl. Entsorgung und
aller erforderlichen Nebenarbeiten / Gebühren.
Estrichart  : Anhydrit-/Holzbeton-/
  Zementestrich bis 65 mm
Dämmung  : HWL- oder Holzspanplatte ca. 25 mm
Trennlagen  : Folie
Geschoss  : EG (Eingangs- und Flurbereich)
Beim Auffinden von schadstoffbelasteten Material wird
die Entsorgung gesondert vergütet. Ein entsprechender
Nachweis ist durch den AN zu erbringen und ggf. die
Andiehnung durchzuführen.
Bauschuttentsorgung nach AVV 170107 ist in dieser
Leistung zu berücksichtigen.
Menge: 85,000 m2

**2.2.300 Fußboden abbrechen, aufgeständert**
Holzfußboden auf Holzbalken, bestehend aus Spanplatten,
Dielung, Holzbalken und Aufständerung aus Mauerwerk,
entfernen, incl. fachgerechter Entsorgung.
Dicke Spanplatte: ca. 24 mm
Dicke Dielung: ca. 35 mm
Holzbalken: bis 120 / 160 mm, Abstand ca. 1,00 m
Ausbauort: EG Klassenräume
Menge: 290,000 m2

**2.2.310 Fußboden abbrechen, Holzbalkendecken**
Spanplatte auf Holzdielung unter Erhalt der Dielung
entfernen, incl. fachgerechter Entsorgung.
Dicke Spanplatte: ca. 24 mm
Ausbauort: OG
Menge: 440,000 m2

**2.2.320 Estrich/ Fußboden WC abbrechen**
Estrichbelag (ZE; AE), incl. 2-lagiger teerhaltiger
Pappe (AVV 170303*) als Abdichtung abbrechen, einschl.
Bodenfliesen und Dämmung,  Zementestrich und Abdichtung
nur schwer trennbar, incl. Entsorgung und aller
erforderlichen Nebenarbeiten / Gebühren.
Estrichart  : Zementestrich
Dämmung  : HWL- oder Holzspanplatte ca. 25 mm
Estrichdicke  : i.M. 55mm
Ausbauort  : Bäder
Geschosse  : EG
Beim Auffinden von schadstoffbelasteten Material wird
die Entsorgung gesondert vergütet. Ein entsprechender
Nachweis ist durch den AN zu erbringen und ggf. die
Andiehnung durchzuführen.
Bauschuttentsorgung nach AVV 170107 ist in dieser
Leistung zu berücksichtigen.
Menge: 57,000 m2

**2.2.330 Deckendämmung abbrechen und entsorgen**
Deckendämmung Mineralwolleplatten aufnehmen und
entsorgen.
Dämmdicke: bis 16 cm
Ausbauort: DG Aula
Menge: 170,000 m²

*Hinweis*

**2.2.340 WC-Trennwände (Vollkern-Platte), 3 cm, abbrechen**
WC-Trennwandelement aus wasserfester Vollkern-Platte
einschl. Einfassungen und Befestigungen abbrechen,
incl. Schuttbeseitigung und Entsorgung.
Wanddicke: 3 cm
Ausbauort: EG WC
Menge: 49,000 m2

**2.2.350 Trennwände (Ziegel), 6,5 -16,5 cm, abbrechen**
Nichttragende Innenwände aus Ziegel-, Gasbeton-, Gips-
oder anderem Mauermaterial, geputzt, tapeziert oder mit
Fliesen
beklebt, abbrechen, incl. Schuttbeseitigung und
Entsorgung.
Wanddicke: 6,5 bis 16,5 cm
Ausbauort: alle Geschosse
Menge: 145,000 m2

**2.2.360 Innenwände (Ziegel), bis 30 cm, abbrechen**
Nichttragende Innenwände aus Ziegel-, Gasbeton-, Gips-
oder anderem Mauermaterial, geputzt, tapeziert oder mit
Fliesen
beklebt, abbrechen, incl. Schuttbeseitigung und
Entsorgung.
Wanddicke: über 16,5 bis 30 cm
Ausbauort: EG
Menge: 30,000 m2

*Hinweis*

**2.2.370 Schornsteinmauerwerk abbrechen**
Schornsteinmauerwerk komplett ohne Schornsteinkopf
abbrechen, incl. Schuttbeseitigung und Entsorgung.
Im Preis enthalten sind alle notwendigen
Sicherungsmaßnahmen.
Material: Mauerwerk
Schornsteinhöhe bis 7 m
Größe Grundfläch: bis 0,80/1,50 m
Ausbauort: Dachgeschoss
Die Entsorgung erfolgt nach AVV-Nr.: 17 01 02, 17 01 03
bzw. 17 01 07. In den Einheitspreisen sind alle
Entsorgungskosten einzurechnen.
Menge: 25,000 m³

*Hinweis*

**2.2.380 Holzwangentreppe, 9 Stg. Geländer, ausbauen**
Holzwangentreppe mit Holmgeländer aus Holz ausbauen,
mit 9 Trittstufen und Podest, einschl. dem Entfernen
der Wandhalterungen und Entsorgung.
Breite: bis 1,00 m
Höhe: bis 2,00 m
Ausbauort: Dachboden
Menge: 1,000 Stk

**2.2.390 wie vor jedoch Metalltreppe**
wie vor jedoch Metalltreppe.
Menge: 1,000 Stk

**2.2.400 Handlauf aus Holz ausbauen**
Handlauf aus Holz, einschl. Tragkonstruktion und
Wandanker ausbauen, ladegerecht zerkleinern und
entsorgen.
Menge: 20,000 m

**2.2.410 Brüstungsgeländer ausbauen**
Brüstungsgeländer aus Metall oder Holz ausbauen, in
verschiedenen Größen, einschl. dem Entfernen der
Wandhalterungen, incl. Entsorgung.
Größen l/h: ca. 130 / 80 cm
Geschoss: Treppenhausfenster
Menge: 3,000 St

**2.2.420 Innentreppengeländer ausbauen**
Innengeländer aus Holz mit Holzhandlauf und Füllstäben
ausbauen, in verschiedenen Längen, einschl. dem
Entfernen der Wand- und Bodenhalterungen, incl.
Entsorgung.
Höhe: ca. 90 cm
Ausbauort: Geschosstreppenanlagen
Menge: 32,000 m

**2.2.430 Treppenpodeste abbrechen**
Treppenpodeste bestehend aus Stahlbeton, Mauerwerk,
Stahlträgern und Putz/Trockenbau abbrechen, incl. aller
Sicherungsmaßnahmen, Trennschnitte und Entsorgung.
Gesamtdicke: ca. 25 cm
Baustoff: Beton / Mauerwerk / Stahl
Ausbauort: Geschosstreppen
Menge: 23,000 m2

**2.2.440 Treppenstufenkonstruktion abbrechen**
Treppenläufe bestehend aus Holz mit beidseitiger Wange,
Tritt- und Setzstufen und unterseitiger Verkleidung mit
Trockenbau oder Holzsparschalung, einschl. Putz
abbrechen, incl. aller Sicherungsmaßnahmen,
Trennschnitte und Entsorgung.
Gesamtdicke: bis 25 cm
Baustoff: überwiegend Holz
Ausbauort: Geschosstreppenanlagen
Menge: 35,000 m2

**2.2.450 Unterbeton, abbrechen**
Unterbeton aus unbewehrtem Beton seiner Gesamtdicke in
Teilflächen abbrechen, incl. Entsorgung und
Trennschnitten.
Dicke: bis 20 cm
Ausbauort: Einbau Grundleitungen EG
Menge: 15,000 m2

**2.2.460 Kellerfußboden, abbrechen**
Kellerfußboden aus Mauerwerk seiner Gesamtdicke in
Teilflächen abbrechen, incl. Entsorgung und
Trennschnitten.
Dicke: bis 20 cm
Ausbauort: Pumpensumpf
Menge: 4,000 m2

**2.2.470 Fundamentabbruch, Innenbereich**
Einzel- und Streifenfundamente, Kiesbeton, im
Innenbereich, in verschiedenen Querschnitten und
Längen, abbrechen, incl. Entsorgung und
Sicherungsmaßnahmen,
ggf. Trennschnitte und Erdarbeiten durchführen.
Beton: bis B 25
Einbauort: Einbau Grundleitungen
Menge: 1,000 m3

**2.2.480 Schüttung aus Holzbalkendecke entfernen**
Schüttung und Staken aus Holzbalkendecke entfernen,
incl. Entsorgung.
Dicke Schüttung ca. 12 cm
Der Rückbau der Dielung und der Sparschalung erfolgt
durch den Zimmermann.
Rückbauort: Decken für Schädlingsbekämpfung und Decke
über OG komplett außer Aula
Menge: 360,000 m2

**2.2.490 Geschossdecken Holz, Putzträger/Schalung/Deckenbalken/Dielung entf.**
Geschossdecken aus Holz, bestehend aus Putz mit
HWL-Trägerplatte, Holzschalung, Holzbalken, Schüttung
und Dielung, vereinzelt tapeziert, entfernen, incl.
Entsorgung.
Dicke Putz: ca. 25 mm
Dicke HWL-Platte: ca. 25 mm
Dicke Schalung: ca. 30 mm
Dicke Schüttung: ca. 10 cm
Deckenbalken: bis 140 / 260 mm
Einbauort: Holzbalkendecken im DG (Räume)
Menge: 162,000 m2

**2.2.500 Kellertreppenanlage aus Beton brechen und entsorgen**
Kellertreppe außen aus Beton abbrechen und entsorgen,
Beton in alle Festigkeitsklassen,
Stemm- und Schneidearbeiten erforderlich.
Treppenanlage mit 11 Blockstufen
Gesamtdicke: bis 25 cm
Ausbauort: Kellertreppe
Menge: 8,000 m2

*Hinweis*
Sonstiges

**2.2.510 Wandverankerungen ausbauen**
Wandverankerungen, Wandhalter usw. aus Metall in
verschiedenen Größen und Abmessungen demontieren, incl.
Entsorgung. Die Verankerungen sind vertieft
zurückzuschneiden und mit einem
Korrosionsschutzanstrich zu versehen.
Geschoss: in allen Geschossen
Menge: 250,000 St.

**2.2.520 Gardinenstange entfernen**
Gardinenstage demontieren und Entsorgen
Material: Holz/ Holzwerkstoff
Einzellänge: bis 3,0m
Geschosse: alle Geschosse
Menge: 10,000 m

**2.2.530 Kleiderhakenleiste entfernen**
Kleiderhakenleiste demontieren und Entsorgen
Material: Holz/ Metall / Kunststoff
Einzellänge: bis 2,0m
Geschosse: alle Geschosse
Menge: 26,000 m

**2.2.540 Fensterrollo entfernen**
Fensterrollos demontieren und Entsorgen
Material: Kunststoff
Einzellänge: bis 3,0m
Geschosse: alle Geschosse
Menge: 26,000 m

#### Abschnitt 2.3 Abbrucharbeiten Fenster

*Hinweis*
Türen/ Einbauschränke/Abrissholz

Bei allen Holzbauteilen ist davon auszugehen, dass
Altholz A IV, AVV 170204* vorliegt.

**2.3.10 Abbruch Holzfenster 1,70/3,50 m**
Fenster aus Holz, mehr-flüglig, mit innerer
Schichtstoff- fensterbank und äußerer
Metall-Fensterbank, einschl. Mörtelbett / Schaum, unter
Schonung der angrenzenden Bauteile komplett ausbauen.
Sämtliches Abbruchmaterial wird Eigentum des AN und ist
fachgerecht zu entsorgen.
Größe: ca. 1,70 x 3,50 m (BxH)
Ausbauort: Fenster 1. OG Aula
Menge: 3,000 St.

**2.3.20 Abbruch Holzfenster 1,60/2,70 m**
Fenster aus Holz, mehr-flüglig, mit innerer
Schichtstoff- fensterbank und äußerer
Metall-Fensterbank, einschl. Mörtelbett / Schaum, unter
Schonung der angrenzenden Bauteile komplett ausbauen.
Sämtliches Abbruchmaterial wird Eigentum des AN und ist
fachgerecht zu entsorgen.
Größe: ca. 1,60 x 2,70 m (BxH)
Ausbauort: Fenster OG Hof
Menge: 3,000 St.

**2.3.30 Abbruch Holzfenster 1,10/2,15 m**
Fenster aus Holz, mehr-flüglig, mit innerer
Schichtstoff- fensterbank und äußerer
Metall-Fensterbank, einschl. Mörtelbett / Schaum, unter
Schonung der angrenzenden Bauteile komplett ausbauen.
Sämtliches Abbruchmaterial wird Eigentum des AN und ist
fachgerecht zu entsorgen.
Größe: ca. 1,10 x 2,15 m (BxH)
Ausbauort: Fenster DG, EG und 1. OG
Menge: 41,000 St.

**2.3.40 Abbruch Holzfenster 1,15/3,20 m**
Fenster aus Holz, mehr-flüglig, mit innerer
Schichtstoff- fensterbank und äußerer
Metall-Fensterbank, einschl. Mörtelbett / Schaum, unter
Schonung der angrenzenden Bauteile komplett ausbauen.
Sämtliches Abbruchmaterial wird Eigentum des AN und ist
fachgerecht zu entsorgen.
Größe: ca. 1,15 x 3,20 m (BxH)
Ausbauort: Fenster Treppenhaus
Menge: 2,000 St.

**2.3.50 Abbruch Holzfenster 1,00/2,20 m**
Fenster aus Holz, mehr-flüglig, mit innerer
Schichtstoff- fensterbank und äußerer
Metall-Fensterbank, einschl. Mörtelbett / Schaum, unter
Schonung der angrenzenden Bauteile komplett ausbauen.
Sämtliches Abbruchmaterial wird Eigentum des AN und ist
fachgerecht zu entsorgen.
Größe: ca. 1,00 x 2,20 m (BxH)
Ausbauort: Fenster EG
Menge: 4,000 St.

**2.3.60 Abbruch Holzfenster 1,00/1,45 m**
Fenster aus Holz, mehr-flüglig, mit innerer
Schichtstoff- fensterbank und äußerer
Metall-Fensterbank, einschl. Mörtelbett / Schaum, unter
Schonung der angrenzenden Bauteile komplett ausbauen.
Sämtliches Abbruchmaterial wird Eigentum des AN und ist
fachgerecht zu entsorgen.
Größe: ca. 1,00 x 1,45 m (BxH)
Ausbauort: Fenster EG, WC
Menge: 1,000 St.

**2.3.70 Abbruch Holzfenster 1,00/2,30 m**
Fenster aus Holz, mehr-flüglig, mit innerer
Schichtstoff- fensterbank und äußerer
Metall-Fensterbank, einschl. Mörtelbett / Schaum, unter
Schonung der angrenzenden Bauteile komplett ausbauen.
Sämtliches Abbruchmaterial wird Eigentum des AN und ist
fachgerecht zu entsorgen.
Größe: ca. 1,00 x 2,30 m (BxH)
Ausbauort: Fenster EG, WC
Menge: 3,000 St.

**2.3.80 Abbruch Holzfenster 0,98/1,01 m**
Fenster aus Holz, mehr-flüglig, mit innerer
Schichtstoff- fensterbank und äußerer
Metall-Fensterbank, einschl. Mörtelbett / Schaum, unter
Schonung der angrenzenden Bauteile komplett ausbauen.
Sämtliches Abbruchmaterial wird Eigentum des AN und ist
fachgerecht zu entsorgen.
Größe: ca. 0,98 x 1,01 m (BxH)
Ausbauort: Fenster KG
Menge: 2,000 St.

**2.3.90 Abbruch Holzfenster 0,65/0,50 m**
Fenster aus Holz, einflüglig, mit innerer Schichtstofffensterbank aber ohne äußerer Metall-Fensterbank,
einschl. Mörtelbett / Schaum, unter Schonung der
angrenzenden Bauteile komplett ausbauen. Sämtliches
Abbruchmaterial wird Eigentum des AN und ist
fachgerecht zu entsorgen.
Größe: ca. 0,65 x 0,50 m (BxH)
Ausbauort: Fenster Dachboden
Menge: 16,000 St.

**2.3.100 Abbruch 1-flügelige Haustür**
Haustüren 1-flügelig, aus Holz, einschl. Schwelle,
unter Schonung der angrenzenden Bauteile komplett
ausbauen.
Sämtliches Abbruchmaterial wird Eigentum des AN
und ist fachgerecht zu entsorgen,
inkl. Obentürschließer und Fußschwelle.
Größe: ca. 1,36 x 2,26 m (BxH)
Ausbauort: Eingangstüren Hofseite
Menge: 2,000 St

**2.3.110 Abbruch 2-flügelige Haustür**
wie vor jedoch aus Holz,
inkl. Obentürschließer und Fußschwelle.
Größe: ca. 1,87 x 3,23 m (BxH)
Ausbauort: Hauseingangstür Straßenseite
Menge: 1,000 St

#### Abschnitt 2.4 Abbruchmaßnahmen Abwasser

*Hinweis*
Demontage Schmutzwasserleitungen

**2.4.10 Demontieren SW-Leitungen Gusseisen bis DN125**
Demontieren von Rohrleitungen
aus Gusseisen / SML-Rohr bis DN 125
in Gebäuden, im  Kellergechoss Arbeitshöhe bis 2,2 m
in den Geschossen Arbeitshöhen bis 3,4m
Die Abfallentsorgung des Rohrmaterials und des
anfallenden Bauschutts ist in den Einheitspreis
einzukalkulieren.
einschl.
- Form- und Verbindungsstücke
- Anschlüsse für Rohre aus anderem Material
- Befestigungen wie Konsolen, Halter und Schellen
- Wärmedämmung aus Mineralwolle alukaschiert
- Erschwernisse für Stemmarbeiten zur Freilegung der zu
  demontierenden Materialien
Menge: 20,000 m

**2.4.20 Demontieren SW-Leitungen Kunststoff bis DN 125**
Leistung wie vorher beschrieben, jedoch:
Demontieren von Rohrleitungen
aus Kunststoff bis DN 125
Verbindung mit Muffen und Dichtung
in Gebäuden, im  Kellergechoss Arbeitshöhe bis 2,2 m
in den Geschossen Arbeitshöhen bis 3,4m
Die Abfallentsorgung des Rohrmaterials und des
anfallenden Bauschutts ist in den Einheitspreis
einzukalkulieren.
einschl.
- Form- und Verbindungsstücke
- Anschlüsse für Rohre aus anderem Material
- Befestigungen wie Konsolen, Halter und Schellen
- Wärmedämmung aus Mineralwolle alukaschiert
- Erschwernisse für Stemmarbeiten zur Freilegung der zu
  demontierenden Materialien
Menge: 94,000 m

*Hinweis*
Demontage Schmutzwasserleitungen

**2.4.30 Demontage Waschtisch-/Ausgußbeckenanlage**
Demontage Waschtisch-/Ausgußbeckenanlage
Fußwaschbeckenanlage
bestehend aus:
-Waschtisch/Ausgußbecken einschließlich Montageelement
- Armatur
- Eckventile
- Geruchsverschluß
- Befestigungen
- Ablage, Spiegel, Seifenspender und Papierspender
Die Abfallentsorgung der verschrottbaren Bauteile ist
in den Einheitspreis einzukalkulieren.
Die Abfallentsorgung des anfallenden Bauschutts erfolgt
durch den AN.
Menge: 12,000 St

**2.4.40 Demontage Klosetts**
Demontage Klosett
bestehend aus:
-Klosett aus San. Porzellan
 inkl. WC-Sitz mit und ohne Deckel
- Spülkasten/Druckspüler einschl. Montageelement
- Befestigungen
- Papierhalter, Papierrolle, Bürstengarnitur,
Abfalleimer
Die Abfallentsorgung der verschrottbaren Bauteile ist
in den Einheitspreis einzukalkulieren.
Die Abfallentsorgung des anfallenden Bauschutts erfolgt
durch den AN.
Menge: 11,000 St

**2.4.50 Demontage PP-Anlage**
Demontage PP-Anlage
bestehend aus:
-PP-Becken aus San. Porzellan einschl. Montageelement
-Druckspüler
-Befestigungen
Die Abfallentsorgung der verschrottbaren Bauteile ist
in den Einheitspreis einzukalkulieren.
Die Abfallentsorgung des anfallenden Bauschutts erfolgt
durch den AN.
Menge: 3,000 St

**2.4.60 Bodenablauf**
Demontage Bodenablauf
aus Guss
bis DN 100
inklusive Stemmarbeiten
zerstörungsfrei Trennung von der Muffe,
temporärer Bauverschluss und Vorbereitung zum Anschluss
eines neuen Ablaufes
Menge: 3,000 St

**2.4.70 Ablaufanschlüsse verschließen**
Vorhandene Ablaufanschlüsse im Waschraum rückbauen
und in unmittelbarer Nähe des Unterbetons temporär
verschließen, vorbereiten zur Wiedermontage
DN 50
Menge: 6,000 St

#### Abschnitt 2.5 Abbruchmaßnahmen Trinkwasser

**2.5.10 Demontieren TW-Leitungen Metall bis DN 32 mit Dämmung**
Demontieren von Rohrleitungen mit und ohne Dämmung
aus verzinktem Stahl, Edelstahl oder Kupfer,
bis DN 32
in Gebäuden, Arbeitshöhe bis 4 m.
einschl.
- Form- und Verbindungsstücke
- alle Armaturen bis DN 32
- Befestigungen wie Konsolen, Halter und Schellen
- überwiegend mit Wärmedämmung aus Mineralwolle
alukaschiert
oder Schaumstoffschalen  und Ummantelung aus Blech oder
Kunststoff, einschließlich komplettter Sortierung und
Entsorgung
- Erschwernisse für Stemmarbeiten zur Freilegung der zu
  demontierenden Materialien
Menge: 70,000 m

**2.5.20 Demontieren TW-Hausanschluss**
Demontieren des TW-Hausanschlusses bis DN 25 ab des
Wassersählergarnitur einschlißlich Filter, einschl.
Befestigung und Entsorgung
Menge: 1,000 psch

**2.5.30 Demontieren Elektrospeicher 80 Liter**
Demontieren Elektrospeicher 80 Liter einschließlich
Armatur, Befestigung und Entsorgung
Menge: 1,000 psch

**2.5.40 Demontieren Elektrospeicher 5 Liter**
Demontieren Elektrospeicher 5 Liter,
einschließlich Armatur, Befestigung und Entsorgung
Menge: 1,000 psch

**2.5.50 Demontieren Waschmaschinenanschluss**
Demontieren Waschmaschinenanschlussarmatur
bzw. Duscharmatur mit Wandbrausekopf
einschließlich Entsorgung
Menge: 1,000 St

**2.5.60 Schamwand entfernen**
Schamwand demontieren und Entsorgen
Material: Glas/Schichtstoffplatte
Abmessungen: 40x120 cm
Menge: 4,000 Stk

**2.5.70 Wandpiegel entfernen**
Wandspiegel demontieren und Entsorgen
Material: Glas
Abmessungen: 40x60 cm
Menge: 8,000 Stk

**2.5.80 Seifenspender entfernen**
Seifenspender demontieren und Entsorgen
Material: Kunststoff
Menge: 8,000 Stk

**2.5.90 Papierspender entfernen**
Papierspender demontieren und Entsorgen
Material: Kunststoff/Metall
Menge: 6,000 Stk

**2.5.100 Papierkorb entfernen**
Papierkorb demontieren und Entsorgen
Material: Kunststoff/Metall
Menge: 6,000 Stk

#### Abschnitt 2.6 Abbruchmaßnahmen Heizungsanlage

**2.6.10 Demontage Rohrleitung bis DN 25**
Demontieren, trennen und sortieren nach Werkstoffen
einschl. Auf- und Abladen,
von Rohrleitungen einschl. Form- und Verbindungsstücke
sowie Befestigungen und Armaturen, DN 10 bis 25,
aus Stahl, schwarz,
einschl. demontieren von Konsolen, Halterungen und
Auflagekonstruktionen,
in Gebäuden, im  Kellergechoss Arbeitshöhe bis 2,2 m
in den Geschossen Arbeitshöhen bis 3,4m
Die Abfallentsorgung des anfallenden Bauschutts ist in
den Einheitspreis einzukalkulieren.
Die Abfallentsorgung der verschrottbaren Bauteile ist
in den Einheitspreis einzukalkulieren.
Menge: 250,000 m

**2.6.20 Demontage Rohrleitung bis DN 50 mit Dämmung**
Demontieren, trennen und sortieren nach Werkstoffen
einschl. Auf- und Abladen,
von Rohrleitungen einschl. Form- und Verbindungsstücke
sowie Befestigungen und Armaturen, DN 32 bis DN 50,
aus Stahl, schwarz,
mit Wärmedämmung aus Mineralwolle bzw. KMF-Isolierung
und Ummantelung aus Kunststoff bzw. Stahlblech und
Gipsmantel,
einschl. demontieren von Konsolen, Halterungen und
Auflage- konstruktionen,
in Gebäuden, im  Kellergechoss Arbeitshöhe bis 2,2 m
in den Geschossen Arbeitshöhen bis 3,4m

Die Abfallentsorgung des anfallenden Bauschutts ist in
den Einheitspreis einzukalkulieren.
Die Abfallentsorgung der verschrottbaren Bauteile ist
in den Einheitspreis einzukalkulieren.
Die Abfallentsorgung von Dämmung und Ummantelung ist in
den Einheitspreis einzukalkulieren.
Menge: 400,000 m

**2.6.30 Demontage sonstiger Stahlkonstruktionen**
Demontieren, trennen und sortieren nach Werkstoffen
einschl. Auf- und Abladen,
von sonstigen Stahlkonstruktionen
in Gebäuden,
Arbeitshöhe bis 3,5 m

Die Abfallentsorgung des anfallenden Bauschutts ist in
den Einheitspreis einzukalkulieren.
Die Abfallentsorgung der verschrottbaren Bauteile wird
gesondert vergütet.
Menge: 150,000 kg

**2.6.40 Demontage Heizkörper aus Guß oder Stahl**
Demontage Heizkörper aus Guß oder Stahl, Länge bis 1,50
m, Höhe bis 90cm Tiefe bis 20 cm einschließlich
Heizkörperbefestigung und -armaturen,
einschließlich Sortierung und kompletter Entsorgung.
Menge: 56,000 St

**2.6.50 Demontage Warmwasserspeicher**
Demontage eines Warmwasserspeichers 100 Liter
einschlielich Wärmedämmung und Ladeheizkreis mit Pumpe
und Aramaturen
einschließlich sortieren und entsorgen.
Menge: 1,000 psch

#### Abschnitt 2.7 Abbruchmaßnahmen Elektro

*Hinweis*
Das Freischalten der HV sowie die Demontage- und
Klemmarbeiten an der HV sind durch eine Fachfirma in
Abstimmung mit dem Bauherrn, dem Nutzer und der
Bauleitung vorzunehmen.

**2.7.10 Freischaltung der Hauptverteilung**
Freischaltung der Hauptverteilung nach
Absprache mit der Bauleitung und dem Nutzer
sowie sichern gegen Wiedereinschalten
Menge: 1,000 psch

**2.7.20 Demontage der HV**
Demontage und Entsorgung der Hauptverteilung

Demontage der vorh. HV, montiert in Einbauschrank,
Abmaße ca. 1.50 x 3.00 m, mit
-4 St. Zählergehäusen mit EVU- Zählern
 (Die Zähler sind an das EVU zu übergeben.)
-3 St. Verteilergehäusen mit 18 bis  24 St.
Schraubsicherungen,
  je ca. 30x60 cm
-2 St. Verteilergehäusen mit bis 9 St.
Schraubsicherungen, ca.
  30x30 cm
-1 St. Klemmenkasten ca. 30x30 cm

Hierzu:
- Freischaltung des Installationsverteilers an der
übergeordneten
  Gebäude-Hauptverteilung
- Ausklemmen der Abgänge sowie des
  Einspeisekabels

Komplettleistung inkl, aller Kleinteile,
Installationsrohr und Befestigungsmaterialien.
Menge: 1,000 St

**2.7.30 Demontage der UV**
Demontage und Entsorgung Unterverteilung

Demontage der vorh. UV, montiert in Schrank,
inklusive allem Einbaumaterial

Hierzu:
- Freischaltung des Installationsverteilers an der
übergeordneten
  Gebäude-Hauptverteilung
- Ausklemmen der Abgänge sowie des
  Einspeisekabels²

Komplettleistung inkl, aller Kleinteile,
Installationsrohr und Befestigungsmaterialien.
Menge: 4,000 St

**2.7.40 Demontage von Leuchten**
Demontage und Entsorgung von Anbauleuchten, Rechteck
oder Halbkugel, Schildkrötenleuchte, Außenleuchte
bis d= 30 cm bzw. Rechteck 25x25 cm,
mit opoaler Abdeckung
einschließlich Zubehör und Befestigungsmaterial,
incl. freischalten und fachgerechter Entsorgung des
Leuchtmittel
Menge: 100,000 St

**2.7.50 Demontage von Trafos**
Demontage und Entsorgung von Trafos
bis 10 x 15 cm
einschließlich Zubehör und Befestigungsmaterial,
Menge: 5,000 St

**2.7.60 Demontage der alten Schalter und Steckdosen**
Demontage und fachgerechte Entsorgung von  Schalter /
Taster Steckdosen, Telefon-, Daten und  Antennendose,
etc.in Aufputz und Unterputztechnik. einschl. jedwedem
systemgebundenem Zubehör. Einzukalkulieren ist das
fachgerechte Abklemmen, sodass die Wände, Decken und
Böden nicht beschädigt werden
Menge: 180,000 St

**2.7.70 Demontage von Verbindungsdose Aufputz bis 60 mm**
Demontage und fachgerechte Entsorgung von Verteiler-
und Verbindungsdose aus Isolierstoff, als
Abzweigkasten, Grundfläche ca. 60 mm x 60 mm,
Menge: 40,000 St

**2.7.80 Demontage von Verbindungsdose Aufputz bis 120 mm**
Demontage und fachgerechte Entsorgung von Verteiler-
und Verbindungsdose aus Isolierstoff, als
Abzweigkasten, Grundfläche bis ca. 80 x 80 mm bis 120
mm x 120 mm,
Menge: 10,000 St

**2.7.90 Demontage von CEE- Steckdosen**
Demontage und Entsorgung von CEE- Steckdosen AP,
einschließlich Zubehör und Befestigungsmaterial,
Menge: 2,000 St

**2.7.100 Abklemmen von Anschlüssen 3x1,5 bis 5x1,5 mm²**
Abklemmen  von Anschlüssen 3 x 1,5 bis 5 x 1,5 mm²
Menge: 15,000 St

**2.7.110 Abklemmen von Anschlüssen 5x2,5 bis 5x6 mm²**
Abklemmen  von Anschlüssen 5 x 2,5 bis 5 x 6 mm²
Menge: 10,000 St

**2.7.120 Demontage von Kabel und Leitungen 3x1,5 bis 5x1,5 mm²**
Demontage und Entsorgung von Kabel und Leitungen von
3 x 1,5 mm² bis 5 x 1,5 mm²,  in Teillängen, an Decken
und Wänden, in Zwischendecken, in Kabelbühnen, in
Leitungsführungskanälen, Rohren, etc. incl.
freischalten und abklemmen an entspr. Klemmstelle
inkl. Befestigungsmaterial, wie Schellen,
Metallschienen
Menge: 400,000 m

**2.7.130 Demontage von Kabel und Leitungen 5x2,5 bis 5x4 mm²**
Demontage und Entsorgung von Kabel und Leitungen von
5 x 2,5 mm² bis 5 x 4 mm²,  in Teillängen,  an Decken
und Wänden, in Zwischendecken, in Kabelbühnen, in
Leitungsführungskanälen, Rohren, etc. incl.
freischalten und abklemmen an entspr. Klemmstelle
Menge: 250,000 m

**2.7.140 Demontage von Kabel und Leitungen bis 5 x 16 mm²**
Demontage und Entsorgung von Kabel und Leitungen von
5x10 mm² bis 5 x 16mm² in Teillängen,  an Decken und
Wänden, in Zwischendecken, in Kabelbühnen, in
Leitungsführungskanälen, Rohren, etc. incl.
freischalten und abklemmen an entspr. Klemmstelle
Menge: 20,000 m

**2.7.150 Demontage von Fernmelde- und Datenkabel**
Demontage und Entsorgung von Fernmelde- und Datenkabel
4 x 2 x 0,6 bis 2 x 4 x 2 x 0,8 in Teillängen  an
Decken und Wänden, in Zwischendecken, in Kabelbühnen,
in Leitungsführungskanälen, Rohren, etc. incl.
freischalten und abklemmen an entspr. Klemmstelle
Menge: 100,000 m

**2.7.160 Demontage von Kunstoffkanal, 15x15 bis 20x20 mm**
Demontage und Entsorgung von Kunststoffkanal 15 x 15 mm
bis 20 x 20 mm, in Teillängen einschließlich
Befestigungsmaterial
Menge: 50,000 m

**2.7.170 Demontage von Kunststoffkanal bis 30 x 30 mm**
Demontage und Entsorgung von Kunststoffkanal von 25 x
20 mm
bis 30 x 30 mm, in Teillängen einschließlich
Befestigungsmaterial
Menge: 20,000 m

**2.7.180 Demontage von PVC- Rohr PG 13,5 bis PG 16**
Demontage und Entsorgung von PVC- Rohr
PG 13,5 bis PG 16 in Teillängen
einschließlich Befestigungsmaterial
Menge: 40,000 m

#### Abschnitt 2.8 Stundenlohnarbeiten

*Hinweis*
Hinweis zur Stundenlohnarbeit
Die Ausführung von Stundenlohnarbeiten hat nur auf
Anweisung des Bauherren bzw. der Bauüberwachung in
schriftlicher Form zu erfolgen.

**2.8.10 Verrechnungssatz fuer Arbeitskraft Poliere**
StL-Nr. 10310191001
Stundenlohnarbeiten durch Arbeitskraefte auf Anordnung
des AG ausfuehren. Der Verrechnungssatz fuer die jeweilige Arbeitskraft umfasst saemtliche Aufwendungen, insbesondere den tatsaechlichen Lohn einschliesslich vermoegenswirksamer Leistungen mit den Zuschlaegen fuer
Gemeinkosten (Sozialkassenbeitraege, Winterbauumlage
und dgl.), sowie Lohn- bzw. Gehaltsnebenkosten und Zu-
schlaege fuer Ueberstunden. Zuschlaege fuer Nacht-,
Sonntags- und Feiertagsarbeit werden gesondert verguetet.
Poliere, Schachtmeister oder dgl.
Menge: 8,000 h

**2.8.20 Verrechnungssatz fuer Arbeitskraft Facharbeiter**
StL-Nr. 10310191024
Stundenlohnarbeiten durch Arbeitskraefte auf Anordnung
des AG ausfuehren. Der Verrechnungssatz fuer die jeweilige Arbeitskraft umfasst saemtliche Aufwendungen, insbesondere den tatsaechlichen Lohn einschliesslich vermoegenswirksamer Leistungen mit den Zuschlaegen fuer
Gemeinkosten (Sozialkassenbeitraege, Winterbauumlage
und dgl.), sowie Lohn- bzw. Gehaltsnebenkosten und Zu-
schlaege fuer Ueberstunden. Zuschlaege fuer Nacht-,
Sonntags- und Feiertagsarbeit werden gesondert verguetet.
Facharbeiter.
Menge: 16,000 h

**2.8.30 Verrechnungssatz fuer Arbeitskraft Angel.Facharb.(9)**
StL-Nr. 10310191036
Stundenlohnarbeiten durch Arbeitskraefte auf Anordnung
des AG ausfuehren. Der Verrechnungssatz fuer die jeweilige Arbeitskraft umfasst saemtliche Aufwendungen, insbesondere den tatsaechlichen Lohn einschliesslich vermoegenswirksamer Leistungen mit den Zuschlaegen fuer
Gemeinkosten (Sozialkassenbeitraege, Winterbauumlage
und dgl.), sowie Lohn- bzw. Gehaltsnebenkosten und Zu-
schlaege fuer Ueberstunden. Zuschlaege fuer Nacht-,
Sonntags- und Feiertagsarbeit werden gesondert verguetet.
Angelernter Facharbeiter (Lohngruppe 9).
Menge: 8,000 h

### Bereich 3 Abbrucharbeiten Nebengebäude

#### Abschnitt 3.1 Abbrucharbeiten im Außenbereich

**3.1.10 Treppenanlage 2 Stg., Metall, ausbauen**
Treppenanlage mit Geländer aus Metall ausbauen, mit 2
Stufen und Podest, einschl. dem Entfernen der
Wandhalterungen und Entsorgung.
Menge: 1,000 Stk

**3.1.20 Treppenanlage, Metall, ausbauen**
Treppenanlage mit Geländer aus Metall ausbauen, mit 3
Stufen und Podest, einschl. dem Entfernen der
Wandhalterungen und Entsorgung.
Menge: 1,000 Stk

**3.1.30 Vordachkonstruktion, Metall, ausbauen**
Vordachkonstruktion mit Doppelstegplatten aus Aluminium
ausbauen, einschl. dem Entfernen der Wandhalterungen
und Entsorgung. Abmessungen: ca. 2,50 x 6,00 m
Menge: 1,000 Stk

**3.1.40 Sitzbank abbrechen**
Sitzbank aus Metall und Holz einbetoniert demontieren
und für die Widerverwendung im Baubereich seitlich
lagern.
Material: Metall / Holz
Menge: 2,000 Stk

#### Abschnitt 3.2 Abbrucharbeiten im Innenbereich

*Hinweis*
Türen/ Einbauschränke/Abrissholz

**3.2.10 Innentür mit Türzarge; d bis 240mm;1,10/2,10m; ausbauen**
Innentür aus Holz / Glas mit Türzarge ausbauen, in
verschiedenen Größen, incl. Entsorgung.
Klassenzimmertüren, Zimmertüren usw.
Wanddicke: 100 bis 240 mm
Größe bis 1100/2200 mm
Geschoss: KG-DG
Menge: 11,000 St.

**3.2.20 Innentüren Metall abbrechen**
Innentür aus Metall mit Türzarge ausbauen, incl.
Entsorgung.
Wanddicke  : bis 280 mm
Größe  : bis 1100/2100 mm
Ort  : Heizung
Menge: 1,000 St.

**3.2.30 Wandkonstruktion aus Holz ausbauen**
Wandkonstruktion aus Holz mit einseitigen senkrechten
Brettern, einschl. Unterkonstruktion, Tür und Halter
ausbauen, incl. Entsorgung.
Ausbauort: EG Anbau Treppeneinhausung
Menge: 18,000 m2

**3.2.40 Wandschalung aus Holz ausbauen**
Wandschalung aus Holz mit senkrechten Brettern,
einschl. Unterkonstruktion und Wandhalter ausbauen,
incl. Entsorgung.
Ausbauort: in allen Geschossen
Menge: 110,000 m2

**3.2.50 Wandlattenkonstruktion aus Holz ausbauen**
Wandlattenkonstruktion aus Holz mit senkrechten
Brettern auf Abstand geschraubt, einschl.
Unterkonstruktion und Wandhalter ausbauen, incl.
Entsorgung.
Ausbauort: in allen Geschossen
Menge: 11,000 m2

**3.2.60 Schrammbord aus Holz ausbauen**
Schrammbord aus Holzbrettern, einschl. Wandhalter
ausbauen, incl. Entsorgung.
Schrammbordhöhe: bis 15 cm
Ausbauort: in allen Geschossen
Menge: 10,000 m

**3.2.70 Fußboden auf Dachboden reinigigen**
Fußboden auf dem Dachboden reinigen von Bauresten,
vollständig abfegen und ablesen, einschl. Entsorgung.
Untergrund: Lehmschüttung
Entsorgungsmenge bis 2,00 m³
Menge: 240,000 m2

*Hinweis*

**3.2.80 Trockendecke abbrechen**
Decke aus Gipskarton, abgehangen, in Kleinflächen
abbrechen, incl. aller Befestigungsteile und
Unterkonstruktion komplett ausbauen, incl. Entsorgung.
Abhanghöhe: bis 30 cm
Geschoss: EG
Menge: 40,000 m²

**3.2.90 GK-Verkofferungen, abbrechen**
Gipskartonplatten-Verkofferungen von Wänden und
Installationen  und dgl., incl. Unterkonstruktion aus
Holz- oder Metallprofilen tapeziert oder mit Fliesen
beklebt,
abbrechen und entsorgen.
Höhe: ca. 3,50 m
Abwicklung: l/b = bis 50/50
Ausführung in allen Geschossen.
Menge: 10,000 m²

*Hinweis*

**3.2.100 Deckenbekleidung Styroporplatten entfernen**
Deckenbekleidung Styroporplatten inkl. Kleberreste
restlos entfernen und entsorgen.
Raumhöhe: ca. 3,50m
Geschosse: EG
Menge: 10,000 m²

**3.2.110 Deckenputz, einschl. Putzträger entfernen**
Deckenputz an Holzbalkendecke aus Schilfputz,
tapeziert, restlos entfernen, incl. Entsorgung.
Dicke Putz: ca. 30 mm
Menge: 190,000 m2

*Hinweis*

**3.2.120 Fußbodenbekleidung abbrechen und entsorgen**
Bodenbeläge, wie PVC, Linoleum, Teppichböden,
ein- und mehrlagig, inkl. Sockelleiste in allen
Geschossen entfernen, incl. Entsorgung.
Anzahl Lagen: 2
Ausbauort: EG
Menge: 55,000 m²

*Hinweis*

**3.2.130 Wandfliesen mit Dünnbett entfernen**
Wandfliesen, Fliesenspiegel einschl. Dünnbett,
entfernen,
Untergrund reinigen; incl. Entsorgung.
Einbauort: Küchen, WC's
Menge: 45,000 m2

**3.2.140 Bodenfliesen mit Dickbett entfernen**
Bodenfliesen, einschl. Dickbett, restlos entfernen,
Untergrund reinigen; incl. Entsorgung.
Einbauort: Anbau
Menge: 125,000 m2

**3.2.150 Bodenfliesen im Dünnbett entfernen**
Bodenfliesen, einschl. Dünnbett, restlos entfernen,
Untergrund reinigen; incl. Entsorgung.
Aubauort: Anbau
Menge: 10,000 m2

**3.2.160 Wandbekleidung Styroporplatten**
Wandbekleidung Styroporplatten restlos entfernen und
entsorgen.
Raumhöhe: ca. 2,80m
Geschosse: alle Geschosse
Menge: 8,000 m²

**3.2.170 Tapete, Wand, beschichtet, mehrlag.,entfernen**
Tapete, beschichtet, mehrlagig, entfernen, incl.
Entsorgung.
Bauteil: Wände
Menge: 340,000 m2

**3.2.180 Tapete, Decke, beschichtet, mehrlag.,entfernen**
Tapete, beschichtet,mehrlagig, entfernen, incl.
Entsorgung.
Bauteil: Decken
Menge: 190,000 m2

**3.2.190 Innenwandputz abschlagen**
Innenwandputz komplett in allen Geschoss abschlagen.
Anfallende Bauschutt von der Baustelle entfernen und
fachgerecht entsorgen.
Putzdicke: bis 25 mm
Menge: 540,000 m2

**3.2.200 Fensterleibungen innen abschlagen**
Fensterleibungen in allen Geschoss abschlagen.
Anfallende Bauschutt von der Baustelle entfernen und
fachgerecht
entsorgen.
Putzdicke: bis 25 mm
Leibungstiefe: bis 35 cm
Menge: 80,000 m

*Hinweis*

**3.2.210 Estrich/ Fußboden abbrechen**
Schwimmenden Estrichbelag (ZE; AE), incl. Bodenfliesen,
Trenn- und Dämmlagen in Kleinflächen abbrechen, incl.
Entsorgung, Trennschnitte und aller erforderlichen
Nebenarbeiten / Gebühren.
Estrichart  : Anhydrit-/Holzbeton-/
  Zementestrich bis 65 mm
Dämmung  : HWL- oder Holzspanplatte ca. 25 mm
Trennlagen  : Folie
Geschoss  : EG - Herstellung der Grundleitungen
Beim Auffinden von schadstoffbelasteten Material wird
die Entsorgung gesondert vergütet. Ein entsprechender
Nachweis ist durch den AN zu erbringen und ggf. die
Andiehnung durchzuführen.
Bauschuttentsorgung nach AVV 170107 ist in dieser
Leistung zu berücksichtigen.
Menge: 30,000 m2

*Hinweis*

**3.2.220 WC-Trennwände (Vollkern-Platte), 3 cm, abbrechen**
WC-Trennwandelement aus wasserfester Vollkern-Platte
einschl. Einfassungen und Befestigungen abbrechen,
incl. Schuttbeseitigung und Entsorgung.
Wanddicke: 3 cm
Ausbauort: EG WC
Menge: 4,000 m2

**3.2.230 Innenwände (Ziegel), bis 40 cm, abbrechen**
Nichttragende Innenwände aus Ziegel-, Gasbeton-, Gips-
oder anderem Mauermaterial, geputzt, tapeziert oder mit
Fliesen
beklebt, abbrechen, incl. Schuttbeseitigung und
Entsorgung.
Wanddicke: über 30 bis 40 cm
Ausbauort: EG
Menge: 12,000 m2

*Hinweis*

**3.2.240 Holzwangentreppe, 15 Stg. Geländer, ausbauen**
Holzwangentreppe mit Tritt- und Setzstufen, Handlauf,
Treppenlaufverkleidung aus Holz ausbauen, mit 15
Stufen, einschl. dem Entfernen der Wandhalterungen und
Entsorgung.
Breite: bis 1,00 m
Höhe: bis 3,10 m
Ausbauort: Dachbodentreppe Anbau
Die Wandschalung wird separat vergütet.
Menge: 1,000 Stk

**3.2.250 Unterbeton, abbrechen**
Unterbeton aus unbewehrtem Beton seiner Gesamtdicke in
Teilflächen abbrechen, incl. Entsorgung und
Trennschnitten.
Dicke: bis 20 cm
Ausbauort: Einbau Grundleitungen EG
Menge: 30,000 m2

**3.2.260 Fundamentabbruch, Innenbereich**
Einzel- und Streifenfundamente, Kiesbeton, im
Innenbereich, in verschiedenen Querschnitten und
Längen, abbrechen, incl. Entsorgung und
Sicherungsmaßnahmen,
ggf. Trennschnitte und Erdarbeiten durchführen.
Beton: bis B 25
Einbauort: Einbau Grundleitungen
Menge: 2,000 m3

*Hinweis*

**3.2.270 Schornsteinmauerwerk abbrechen**
Schornsteinmauerwerk komplett ohne Schornsteinkopf
abbrechen, incl. Schuttbeseitigung und Entsorgung.
Im Preis enthalten sind alle notwendigen
Sicherungsmaßnahmen.
Material: Mauerwerk
Schornsteinhöhe bis 7 m
Größe Grundfläch: bis 0,80/1,50 m
Ausbauort: Dachgeschoss
Die Entsorgung erfolgt nach AVV-Nr.: 17 01 02, 17 01 03
bzw. 17 01 07. In den Einheitspreisen sind alle
Entsorgungskosten einzurechnen.
Menge: 8,000 m³

*Hinweis*
Sonstiges

**3.2.280 Wandverankerungen ausbauen**
Wandverankerungen, Wandhalter usw. aus Metall in
verschiedenen Größen und Abmessungen demontieren, incl.
Entsorgung. Die Verankerungen sind vertieft
zurückzuschneiden und mit einem
Korrosionsschutzanstrich zu versehen.
Geschoss: in allen Geschossen
Menge: 60,000 St.

**3.2.290 Gardinenstange entfernen**
Gardinenstage demontieren und Entsorgen
Material: Holz/ Holzwerkstoff
Einzellänge: bis 3,0m
Geschosse: alle Geschosse
Menge: 5,000 m

**3.2.300 Kleiderhakenleiste entfernen**
Kleiderhakenleiste demontieren und Entsorgen
Material: Holz/ Metall / Kunststoff
Einzellänge: bis 2,0m
Geschosse: alle Geschosse
Menge: 12,000 m

**3.2.310 Fensterrollo entfernen**
Fensterrollos demontieren und Entsorgen
Material: Kunststoff
Einzellänge: bis 3,0m
Geschosse: alle Geschosse
Menge: 6,000 m

#### Abschnitt 3.3 Abbrucharbeiten Fenster

*Hinweis*
Türen/ Einbauschränke/Abrissholz

Bei allen Holzbauteilen ist davon auszugehen, dass
Altholz A IV, AVV 170204* vorliegt.

**3.3.10 Abbruch 1-flügelige Haustür**
Haustüren 1-flügelig, aus Holz, einschl. Schwelle,
unter Schonung der angrenzenden Bauteile komplett
ausbauen.
Sämtliches Abbruchmaterial wird Eigentum des AN
und ist fachgerecht zu entsorgen,
inkl. Obentürschließer und Fußschwelle.
Größe: ca. 1,00 x 2,55 m (BxH)
Ausbauort: Eingangstüren
Menge: 2,000 St

**3.3.20 Abbruch Holzfenster 1,05/1,10 m**
Fenster aus Holz, mehr-flüglig, mit innerer
Schichtstoff- fensterbank und ohne äußerer Fensterbank
als Rollschicht, einschl. Mörtelbett / Schaum, unter
Schonung der angrenzenden Bauteile komplett ausbauen.
Sämtliches Abbruchmaterial wird Eigentum des AN und ist
fachgerecht zu entsorgen.
Beachte: Die außenliegende Rollschicht ist zu erhalten.
Größe: ca. 1,05 x 1,10 m (BxH)
Ausbauort: Fenster EG
Menge: 6,000 St.

**3.3.30 Abbruch Holzfenster 1,00/1,62 m**
Fenster aus Holz, mehr-flüglig, mit innerer
Schichtstoff- fensterbank und ohne äußerer Fensterbank
als Rollschicht, einschl. Mörtelbett / Schaum, unter
Schonung der angrenzenden Bauteile komplett ausbauen.
Sämtliches Abbruchmaterial wird Eigentum des AN und ist
fachgerecht zu entsorgen.
Beachte: Die außenliegende Rollschicht ist zu erhalten.
Größe: ca. 1,00 x 1,62 m (BxH)
Ausbauort: Fenster EG
Menge: 6,000 St.

**3.3.40 Abbruch Holzfenster 0,65/1,62 m**
Fenster aus Holz, mehr-flüglig, mit innerer
Schichtstoff- fensterbank und ohne äußerer Fensterbank
als Rollschicht, einschl. Mörtelbett / Schaum, unter
Schonung der angrenzenden Bauteile komplett ausbauen.
Sämtliches Abbruchmaterial wird Eigentum des AN und ist
fachgerecht zu entsorgen.
Beachte: Die außenliegende Rollschicht ist zu erhalten.
Größe: ca. 0,65 x 1,62 m (BxH)
Ausbauort: Fenster EG
Menge: 1,000 St.

**3.3.50 Abbruch Holzfenster 0,30/0,35 m**
Fenster aus Holz, mehr-flüglig, mit innerer
Schichtstoff- fensterbank und ohne äußerer Fensterbank
als Rollschicht, einschl. Mörtelbett / Schaum, unter
Schonung der angrenzenden Bauteile komplett ausbauen.
Sämtliches Abbruchmaterial wird Eigentum des AN und ist
fachgerecht zu entsorgen.
Beachte: Die außenliegende Rollschicht ist zu erhalten.
Größe: ca. 0,30 x 0,35 m (BxH)
Ausbauort: Fenster EG
Menge: 4,000 St.

#### Abschnitt 3.4 Abbruchmaßnahmen Abwasser

*Hinweis*
Demontage Schmutzwasserleitungen

**3.4.10 Demontieren SW-Leitungen Gusseisen bis DN125**
Demontieren von Rohrleitungen
aus Gusseisen / SML-Rohr bis DN 125
in Gebäuden, im  Kellergechoss Arbeitshöhe bis 2,2 m
in den Geschossen Arbeitshöhen bis 3,4m
Die Abfallentsorgung des Rohrmaterials und des
anfallenden Bauschutts ist in den Einheitspreis
einzukalkulieren.
einschl.
- Form- und Verbindungsstücke
- Anschlüsse für Rohre aus anderem Material
- Befestigungen wie Konsolen, Halter und Schellen
- Wärmedämmung aus Mineralwolle alukaschiert
- Erschwernisse für Stemmarbeiten zur Freilegung der zu
  demontierenden Materialien
Menge: 20,000 m

**3.4.20 Demontieren SW-Leitungen Kunststoff bis DN 125**
Leistung wie vorher beschrieben, jedoch:
Demontieren von Rohrleitungen
aus Kunststoff bis DN 125
Verbindung mit Muffen und Dichtung
in Gebäuden, im  Kellergechoss Arbeitshöhe bis 2,2 m
in den Geschossen Arbeitshöhen bis 3,4m
Die Abfallentsorgung des Rohrmaterials und des
anfallenden Bauschutts ist in den Einheitspreis
einzukalkulieren.
einschl.
- Form- und Verbindungsstücke
- Anschlüsse für Rohre aus anderem Material
- Befestigungen wie Konsolen, Halter und Schellen
- Wärmedämmung aus Mineralwolle alukaschiert
- Erschwernisse für Stemmarbeiten zur Freilegung der zu
  demontierenden Materialien
Menge: 25,000 m

*Hinweis*
Demontage Schmutzwasserleitungen

**3.4.30 Demontage Waschtisch-/Ausgußbeckenanlage**
Demontage Waschtisch-/Ausgußbeckenanlage
Fußwaschbeckenanlage
bestehend aus:
-Waschtisch/Ausgußbecken einschließlich Montageelement
- Armatur
- Eckventile
- Geruchsverschluß
- Befestigungen
- Ablage, Spiegel, Seifenspender und Papierspender
Die Abfallentsorgung der verschrottbaren Bauteile ist
in den Einheitspreis einzukalkulieren.
Die Abfallentsorgung des anfallenden Bauschutts erfolgt
durch den AN.
Menge: 8,000 St

**3.4.40 Bodenablauf**
Demontage Bodenablauf
aus Guss
bis DN 100
inklusive Stemmarbeiten
zerstörungsfrei Trennung von der Muffe,
temporärer Bauverschluss und Vorbereitung zum Anschluss
eines neuen Ablaufes
Menge: 2,000 St

**3.4.50 Ablaufanschlüsse verschließen**
Vorhandene Ablaufanschlüsse im Waschraum rückbauen
und in unmittelbarer Nähe des Unterbetons temporär
verschließen, vorbereiten zur Wiedermontage
DN 50
Menge: 3,000 St

#### Abschnitt 3.5 Abbruchmaßnahmen Trinkwasser

**3.5.10 Demontieren TW-Leitungen Metall bis DN 32 mit Dämmung**
Demontieren von Rohrleitungen mit und ohne Dämmung
aus verzinktem Stahl, Edelstahl oder Kupfer,
bis DN 32
in Gebäuden, Arbeitshöhe bis 4 m.
einschl.
- Form- und Verbindungsstücke
- alle Armaturen bis DN 32
- Befestigungen wie Konsolen, Halter und Schellen
- überwiegend mit Wärmedämmung aus Mineralwolle
alukaschiert
oder Schaumstoffschalen  und Ummantelung aus Blech oder
Kunststoff, einschließlich komplettter Sortierung und
Entsorgung
- Erschwernisse für Stemmarbeiten zur Freilegung der zu
  demontierenden Materialien
Menge: 25,000 m

**3.5.20 Demontieren Elektrospeicher 5 Liter**
Demontieren Elektrospeicher 5 Liter,
einschließlich Armatur, Befestigung und Entsorgung
Menge: 1,000 psch

**3.5.30 Demontieren Waschmaschinenanschluss**
Demontieren Waschmaschinenanschlussarmatur
bzw. Duscharmatur mit Wandbrausekopf
einschließlich Entsorgung
Menge: 1,000 St

**3.5.40 Wandpiegel entfernen**
Wandspiegel demontieren und Entsorgen
Material: Glas
Abmessungen: 40x60 cm
Menge: 9,000 Stk

**3.5.50 Seifenspender entfernen**
Seifenspender demontieren und Entsorgen
Material: Kunststoff
Menge: 6,000 Stk

**3.5.60 Papierspender entfernen**
Papierspender demontieren und Entsorgen
Material: Kunststoff/Metall
Menge: 3,000 Stk

**3.5.70 Papierkorb entfernen**
Papierkorb demontieren und Entsorgen
Material: Kunststoff/Metall
Menge: 3,000 Stk

#### Abschnitt 3.6 Abbruchmaßnahmen Heizungsanlage

**3.6.10 Entleeren der Heizungsanlage**
Entleeren der Heizungsanlage 100 kW
vor Beginn der Demontagen, auch abschnittsweise,
einschließlich aller dafür erforderlichen Hilfsmittel
in der Heizzentrale ab Verteilerabsperrungen
Menge: 1,000 psch

**3.6.20 Demontage Rohrleitung bis DN 25**
Demontieren, trennen und sortieren nach Werkstoffen
einschl. Auf- und Abladen,
von Rohrleitungen einschl. Form- und Verbindungsstücke
sowie Befestigungen und Armaturen, DN 10 bis 25,
aus Stahl, schwarz,
einschl. demontieren von Konsolen, Halterungen und
Auflagekonstruktionen,
in Gebäuden, im  Kellergechoss Arbeitshöhe bis 2,2 m
in den Geschossen Arbeitshöhen bis 3,4m
Die Abfallentsorgung des anfallenden Bauschutts ist in
den Einheitspreis einzukalkulieren.
Die Abfallentsorgung der verschrottbaren Bauteile ist
in den Einheitspreis einzukalkulieren.
Menge: 150,000 m

**3.6.30 Demontage Rohrleitung bis DN 50 mit Dämmung**
Demontieren, trennen und sortieren nach Werkstoffen
einschl. Auf- und Abladen,
von Rohrleitungen einschl. Form- und Verbindungsstücke
sowie Befestigungen und Armaturen, DN 32 bis DN 50,
aus Stahl, schwarz,
mit Wärmedämmung aus Mineralwolle bzw. KMF-Isolierung
und Ummantelung aus Kunststoff bzw. Stahlblech und
Gipsmantel,
einschl. demontieren von Konsolen, Halterungen und
Auflage- konstruktionen,
in Gebäuden, im  Kellergechoss Arbeitshöhe bis 2,2 m
in den Geschossen Arbeitshöhen bis 3,4m

Die Abfallentsorgung des anfallenden Bauschutts ist in
den Einheitspreis einzukalkulieren.
Die Abfallentsorgung der verschrottbaren Bauteile ist
in den Einheitspreis einzukalkulieren.
Die Abfallentsorgung von Dämmung und Ummantelung ist in
den Einheitspreis einzukalkulieren.
Menge: 140,000 m

**3.6.40 Demontage sonstiger Stahlkonstruktionen**
Demontieren, trennen und sortieren nach Werkstoffen
einschl. Auf- und Abladen,
von sonstigen Stahlkonstruktionen
in Gebäuden,
Arbeitshöhe bis 3,5 m

Die Abfallentsorgung des anfallenden Bauschutts ist in
den Einheitspreis einzukalkulieren.
Die Abfallentsorgung der verschrottbaren Bauteile wird
gesondert vergütet.
Menge: 50,000 kg

**3.6.50 Demontage Heizkörper aus Guß oder Stahl**
Demontage Heizkörper aus Guß oder Stahl, Länge bis 1,50
m, Höhe bis 90cm Tiefe bis 20 cm einschließlich
Heizkörperbefestigung und -armaturen,
einschließlich Sortierung und kompletter Entsorgung.
Menge: 15,000 St

#### Abschnitt 3.7 Abbruchmaßnahmen Elektro

*Hinweis*
Das Freischalten der HV sowie die Demontage- und
Klemmarbeiten an der HV sind durch eine Fachfirma in
Abstimmung mit dem Bauherrn, dem Nutzer und der
Bauleitung vorzunehmen.

**3.7.10 Demontage von Leuchten**
Demontage und Entsorgung von Anbauleuchten, Rechteck
oder Halbkugel, Schildkrötenleuchte, Außenleuchte
bis d= 30 cm bzw. Rechteck 25x25 cm,
mit opoaler Abdeckung
einschließlich Zubehör und Befestigungsmaterial,
incl. freischalten und fachgerechter Entsorgung des
Leuchtmittel
Menge: 30,000 St

**3.7.20 Demontage von Trafos**
Demontage und Entsorgung von Trafos
bis 10 x 15 cm
einschließlich Zubehör und Befestigungsmaterial,
Menge: 1,000 St

**3.7.30 Demontage der alten Schalter und Steckdosen**
Demontage und fachgerechte Entsorgung von  Schalter /
Taster Steckdosen, Telefon-, Daten und  Antennendose,
etc.in Aufputz und Unterputztechnik. einschl. jedwedem
systemgebundenem Zubehör. Einzukalkulieren ist das
fachgerechte Abklemmen, sodass die Wände, Decken und
Böden nicht beschädigt werden
Menge: 50,000 St

**3.7.40 Demontage von Verbindungsdose Aufputz bis 60 mm**
Demontage und fachgerechte Entsorgung von Verteiler-
und Verbindungsdose aus Isolierstoff, als
Abzweigkasten, Grundfläche ca. 60 mm x 60 mm,
Menge: 10,000 St

**3.7.50 Demontage von Verbindungsdose Aufputz bis 120 mm**
Demontage und fachgerechte Entsorgung von Verteiler-
und Verbindungsdose aus Isolierstoff, als
Abzweigkasten, Grundfläche bis ca. 80 x 80 mm bis 120
mm x 120 mm,
Menge: 6,000 St

**3.7.60 Demontage von CEE- Steckdosen**
Demontage und Entsorgung von CEE- Steckdosen AP,
einschließlich Zubehör und Befestigungsmaterial,
Menge: 2,000 St

**3.7.70 Abklemmen von Anschlüssen 3x1,5 bis 5x1,5 mm²**
Abklemmen  von Anschlüssen 3 x 1,5 bis 5 x 1,5 mm²
Menge: 5,000 St

**3.7.80 Abklemmen von Anschlüssen 5x2,5 bis 5x6 mm²**
Abklemmen  von Anschlüssen 5 x 2,5 bis 5 x 6 mm²
Menge: 2,000 St

**3.7.90 Demontage von Kabel und Leitungen 3x1,5 bis 5x1,5 mm²**
Demontage und Entsorgung von Kabel und Leitungen von
3 x 1,5 mm² bis 5 x 1,5 mm²,  in Teillängen, an Decken
und Wänden, in Zwischendecken, in Kabelbühnen, in
Leitungsführungskanälen, Rohren, etc. incl.
freischalten und abklemmen an entspr. Klemmstelle
inkl. Befestigungsmaterial, wie Schellen,
Metallschienen
Menge: 200,000 m

**3.7.100 Demontage von Kabel und Leitungen 5x2,5 bis 5x4 mm²**
Demontage und Entsorgung von Kabel und Leitungen von
5 x 2,5 mm² bis 5 x 4 mm²,  in Teillängen,  an Decken
und Wänden, in Zwischendecken, in Kabelbühnen, in
Leitungsführungskanälen, Rohren, etc. incl.
freischalten und abklemmen an entspr. Klemmstelle
Menge: 150,000 m

**3.7.110 Demontage von Kabel und Leitungen bis 5 x 16 mm²**
Demontage und Entsorgung von Kabel und Leitungen von
5x10 mm² bis 5 x 16mm² in Teillängen,  an Decken und
Wänden, in Zwischendecken, in Kabelbühnen, in
Leitungsführungskanälen, Rohren, etc. incl.
freischalten und abklemmen an entspr. Klemmstelle
Menge: 20,000 m

**3.7.120 Demontage von Fernmelde- und Datenkabel**
Demontage und Entsorgung von Fernmelde- und Datenkabel
4 x 2 x 0,6 bis 2 x 4 x 2 x 0,8 in Teillängen  an
Decken und Wänden, in Zwischendecken, in Kabelbühnen,
in Leitungsführungskanälen, Rohren, etc. incl.
freischalten und abklemmen an entspr. Klemmstelle
Menge: 20,000 m

**3.7.130 Demontage von Kunstoffkanal, 15x15 bis 20x20 mm**
Demontage und Entsorgung von Kunststoffkanal 15 x 15 mm
bis 20 x 20 mm, in Teillängen einschließlich
Befestigungsmaterial
Menge: 20,000 m

**3.7.140 Demontage von Kunststoffkanal bis 30 x 30 mm**
Demontage und Entsorgung von Kunststoffkanal von 25 x
20 mm
bis 30 x 30 mm, in Teillängen einschließlich
Befestigungsmaterial
Menge: 20,000 m

**3.7.150 Demontage von PVC- Rohr PG 13,5 bis PG 16**
Demontage und Entsorgung von PVC- Rohr
PG 13,5 bis PG 16 in Teillängen
einschließlich Befestigungsmaterial
Menge: 20,000 m

#### Abschnitt 3.8 Stundenlohnarbeiten

*Hinweis*
Hinweis zur Stundenlohnarbeit
Die Ausführung von Stundenlohnarbeiten hat nur auf
Anweisung des Bauherren bzw. der Bauüberwachung in
schriftlicher Form zu erfolgen.

**3.8.10 Verrechnungssatz fuer Arbeitskraft Poliere**
StL-Nr. 10310191001
Stundenlohnarbeiten durch Arbeitskraefte auf Anordnung
des AG ausfuehren. Der Verrechnungssatz fuer die jeweilige Arbeitskraft umfasst saemtliche Aufwendungen, insbesondere den tatsaechlichen Lohn einschliesslich vermoegenswirksamer Leistungen mit den Zuschlaegen fuer
Gemeinkosten (Sozialkassenbeitraege, Winterbauumlage
und dgl.), sowie Lohn- bzw. Gehaltsnebenkosten und Zu-
schlaege fuer Ueberstunden. Zuschlaege fuer Nacht-,
Sonntags- und Feiertagsarbeit werden gesondert verguetet.
Poliere, Schachtmeister oder dgl.
Menge: 8,000 h

**3.8.20 Verrechnungssatz fuer Arbeitskraft Facharbeiter**
StL-Nr. 10310191024
Stundenlohnarbeiten durch Arbeitskraefte auf Anordnung
des AG ausfuehren. Der Verrechnungssatz fuer die jeweilige Arbeitskraft umfasst saemtliche Aufwendungen, insbesondere den tatsaechlichen Lohn einschliesslich vermoegenswirksamer Leistungen mit den Zuschlaegen fuer
Gemeinkosten (Sozialkassenbeitraege, Winterbauumlage
und dgl.), sowie Lohn- bzw. Gehaltsnebenkosten und Zu-
schlaege fuer Ueberstunden. Zuschlaege fuer Nacht-,
Sonntags- und Feiertagsarbeit werden gesondert verguetet.
Facharbeiter.
Menge: 16,000 h

**3.8.30 Verrechnungssatz fuer Arbeitskraft Angel.Facharb.(9)**
StL-Nr. 10310191036
Stundenlohnarbeiten durch Arbeitskraefte auf Anordnung
des AG ausfuehren. Der Verrechnungssatz fuer die jeweilige Arbeitskraft umfasst saemtliche Aufwendungen, insbesondere den tatsaechlichen Lohn einschliesslich vermoegenswirksamer Leistungen mit den Zuschlaegen fuer
Gemeinkosten (Sozialkassenbeitraege, Winterbauumlage
und dgl.), sowie Lohn- bzw. Gehaltsnebenkosten und Zu-
schlaege fuer Ueberstunden. Zuschlaege fuer Nacht-,
Sonntags- und Feiertagsarbeit werden gesondert verguetet.
Angelernter Facharbeiter (Lohngruppe 9).
Menge: 8,000 h

USt %: 19,00
